# Fenster
Angebotsaufforderung (GAEB 90, DA83)
Währung: EUR

## Fenster
Datum: 15.01.25

*Hinweis*
BAUVORHABEN :  Forststr. 24 + 26
  04229 Leipzig

GEWERK:  Hauptgewerk: Fenster
  Nebengewerk: Putz- und Malerarbeiten

LEISTUNGEN:  Demontage und Entsorgung
Bestandsfenster
  Lieferung und Montage neuer Fenster
  Einbau neuer Fensterbänke
  Neuausbildung Leibungen
  Anschluss an Bestands-Außenfensterbank

Ausführungszeitraum:
August - Oktober 2025, nach Absprache mit dem AG

Angaben zum Projekt:

Das Objekt befindet sich in einer Wohnsiedlung mit
schmaler Straße. Für die Arbeiten ist eine
Sondernutzung notwendig, welche über den AN beantragt
und vorgehalten werden soll. Ein Aufstellen eines
Gerüstes ist nicht vorgesehen, der Transport erfolgt
über das Treppenhaus in die jeweiligen Mietbereiche.
Dem AN wird eine Mieterliste zur Verfügung gestellt,
anhand dieser sind Termine mit den Mietern direkt vom
AN zu vereinbaren. Es sollen nur die Fenster älter 2005
getauscht werden, neuere Fenster bleiben im Bestand und
werden nur mit einer Fensterfalzlüftung nachträglich
versehen. Alle Preise sind inkl. Demontage, Transport
und Entsorgung zu kalkulieren. Nach dem Einbau der
neuen Fenster ist ein Anschluss an die bestehende
Außenfensterbank und die Innenleibung in Q3 gespachtelt
herzustellen. Die neuen Fensterbänke sollen als
WERZALIT Fensterbänke ausgeführt werden.

Das Objekt steht unter Denkmalschutz, es gibt die
Auflage, die neuen Fenster exakt wie die
Bestandsfenster mit profilierten Kämpfern und Pfosten,
Anzahl der Flügel und Sprossen optisch nachzubilden.
Vor Produktion muss das Denkmalamt die Ausführung final
bestätigen.

Eine Besichtigung der Gegebenheiten wird als zwingend
notwendig erachtet und kann über den Bauleiter Herr
Jäger vereinbart werden: 0151 58 05 21 70.

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) ZUSÄTZLICHE TECHNISCHE VERTRAGSBEDINGUNGEN
======================================================

Allgemeines

Ergänzend zu den Allgemeinen Vertragsbedingungen für
die Ausführung von Bauleistungen (AVB) -VOB/B- und den
Allgemeinen Technischen Vertragsbedingungen (ATV)
-VOB/C- gelten die nachstehenden Ausführungen,
einschließlich der aufgeführten Normen in den jeweils
neuesten Fassungen. Hinsichtlich Fertigungszeichnungen
und Maße (Vermessungsarbeiten) handelt es sich um
Nebenleistungen gemäß ATV DIN 18299 Nr. 4.1 die, sofern
nicht ausdrücklich anderweitig bestimmt, entsprechend
in die Einheitspreise einzukalkulieren sind.

Angebotszeichnungen

Dem Leistungsverzeichnis beigefügte
Fensterübersicht(en) dienen lediglich der Darstellung
von Fensteraufteilung, Konstruktions- und
Öffnungsarten. Die tatsächlichen Fenstergrößen sind vor
der Fertigung an der jeweiligen Einbausituation durch
das eigenverantwortliche Aufmessen zu prüfen. Soweit in
den Positionsbeschreibungen keine Angaben zu
Profilausbildung gemacht sind, können die zur
Ermittlung der Profilausbildungen notwendigen Angaben
(z.B. erforderliches Trägheitsmoment, horizontale
Lasten etc.) der Fensterübersicht bzw. aus den Eckdaten
zum Bauobjekt entnommen werden. Die den verschiedenen
Positionen beigefügten Detailskizzen dienen lediglich
als Anhalt für die Kalkulation und stellen eine
mögliche Lösung dar. Andere Lösungen können angenommen
werden, wenn sie die Anforderungen erfüllen.
Abwandlungen gegenüber der gewünschten
Anschlusssituation müssen klar hervorgehoben werden.

Recycling

Es werden nur Fenster-/Tür-Systeme berücksichtigt, die
eine Entsorgung mit anschließendem Recycling
gewährleisten. Altfenster und Profilreste müssen
aufgearbeitet, stofflich getrennt und wiederverwertet
werden. Ein Nachweis ist auf Verlangen der Bauleitung
vorzulegen.

Fertigungszeichnungen

Zeichnungen zu veränderten Details der
Fensterkonstruktion und der Anschlüsse zum Baukörper
sind im Auftragsfalle auf Anforderung der Bauleitung
rechtzeitig vorzulegen. Mit der Fertigung darf erst
begonnen werden, wenn die Zeichnungen vom Bauherrn oder
dessen Bevollmächtigten freigegeben sind. Ansonsten
gelten die gewünschten Bauanschlussdetails.

Maße

Erforderliche Vermessungsarbeiten auf Basis bauseitiger
Höhenbezugspunkte (Meterrisse) sind vom Auftragnehmer
vor Beginn der Fertigung auszuführen. Liegen
Rohbautoleranzen über den Vorgaben der DIN 18202, ist
der Auftraggeber unverzüglich schriftlich zu
informieren. Auf die grundsätzliche Prüf- und
Hinweispflicht des Auftragnehmers gem.  4 Nr. 3 VOB/B
wird ausdrücklich hingewiesen. Bei den in den
Einzelpositionen genannten Maße handelt es sich, wenn
nicht anders beschrieben, um Rohbaumaße.

Gerüste

Das Stellen eines Gerüstes ist nicht vorgesehen, alle
Arbeiten sind ohne Gerüst zu kalkulieren.

Anforderungen an die Fensterkonstruktion

Statische Anforderungen:

Die Fensterkonstruktionen, einschließlich deren
Verbindungselementen, müssen alle planmäßig auf sie
einwirkenden Kräfte aufnehmen können. Die Elemente sind
statisch ausreichend so am Baukörper zu befestigen,
dass alle auf sie planmäßig einwirkenden Kräfte in den
Baukörper eingeleitet werden können. Ansatzpunkte für
die Ermittlung der objektbezogenen
Leistungsanforderungen auf Basis der örtlichen
Windbelastung bezüglich Windwiderstandsfähigkeit,
Schlagregendichtheit und Luftdurchlässigkeit sind der
DIN 18055 ,Kriterien für die Anwendung von Fenstern und
Außentüren nach DIN EN 14351-1" zu entnehmen. Eine
Krafteinwirkung aus dem Baukörper auf die Elemente darf
nicht stattfinden.Unter den angenommenen
Beanspruchungen darf sich die Rahmenkonstruktion
zwischen zwei Auflagern nicht mehr als 1/200 der Länge
bzw. max.15 mm für die gesamte Konstruktion durchbiegen
(Mindestanforderung).
Die planmäßigen Beanspruchungen sind gemäß
nachfolgenden Regelwerken, in den jeweils neuesten
Fassungen, anzunehmen: Zusätzliche Belastungen sind den
Positionsbeschreibung bzw. den Angaben zum Bauobjekt zu
entnehmen. Ein statischer Nachweis kann nach DIN EN
1991-1-4 / NA gefordert werden. Für Fensterelemente mit
absturzsichernder Funktion gilt die DIN 18008-4 ,Glas
im Bauwesen - Bemessungs- und Konstruktionsregeln- Teil
4: Zusatzanforderungen an absturzsichernde
VerglasungenEin gültiger Nachweis zur Ermittlung der
Tragkraft von Kunststoff-Rahmensystemen
(Glasfalzanschlag) nach DIN 18008-4 Anhang D ,Nachweis
der Stoßsicherheit von Lagerkonstruktionen" Punkt D.1.2
kann gefordert werden.Verglasungen sind, unter
Berücksichtigung der wärme- und schallschutztechnischen
Anforderungen, so zu wählen, dass eine Durchbiegung
zwischen den Scheibenkanten von nicht mehr als L/300
der Länge, maximal jedoch 8 mm nicht überschritten
wird. Vorgaben seitens Glashersteller sind zudem zu
beachten.
Als Nachweise gelten Eignungsprüfungen nach RAL-RG 716
oder die Vorlage der entsprechenden Systemprüfungen des
Profilsystemgebers. Ansonsten ist ein Prüfbericht eines
anerkannten Prüfinstitutes für die Maximalgrößen in
Abhängigkeit der Farbe von den angebotenen Fenster- und
Türöffnungsarten vorzulegen.

Bauphysikalische Anforderungen:

Für die Anforderungen an den Wärme- und Feuchteschutz
gelten:
Gebäudeenergiegesetz (GEG)
DIN 4108 "Wärmeschutz im Hochbau"
Richtlinien der Bauregelliste A
DIN EN ISO 10077 "Wärmetechnisches Verhalten von
Fenstern, Türen und Abschlüssen /  Berechnung des
Wärmedurchgangskoeffizienten"
Die Einwirkung von Schlagregen und Tauwasser ist so zu
begrenzen, dass Schäden (z.B. unzulässige Minderung des
Wärmeschutzes) vermieden werden.
Für den größenunabhängigen Nachweis ist der Uw-Wert
bezogen auf das Standardprüfmaß eines
Fensters (1,23m x 1,48m) anzusetzen. Der Uw-Wert einer
Fensterkonstruktion setzt sich zusammen aus
dem Uf-Wert des Rahmens, dem Ug-Wert des Glases, dem
längenbezogenen  wärmedurchgangskoeffizienten und der
Ausbildung möglicherweise vorhandener Sprossen (siehe
VFF Merkblatt ES.01). Fenstertüren mit Klapp-, Falt,
Schiebe- oder Hebemechanismen werden wie Fenster
behandelt

Für die Anforderungen an den Schallschutz gelten:
DIN 4109 "Schallschutz im Hochbau" in der jeweils
neuesten Fassung.
VDI-Richtlinie 2719 "Schalldämmung von Fenstern" in der
jeweils neuesten Fassung.

Die Anschlüsse zwischen Fenstern und Baukörper sind
unter Beachtung der Anforderungen an die Schalldämmung
der Fenster auszubilden. Horizontal oder schräg
angeordneten Blechflächen die der Bewitterung
ausgesetzt sind (z.B. vorgehängte Bleche, Fensterbänke,
usw.) sind zu entdröhnen. Es wird eine rückseitige
Antidröhn-Beschichtung von ca. 2/3 der gesamten
Ausladungsfläche gefordert. Dies ist in die
Vertragspreise mit einzurechnen. Bei senkrechten
Blechflächen ist eine Anti-Dröhnbeschichtung nur dann
einzurechnen, wenn diesbezüglich in der
Leistungsbeschreibung eine entsprechende Forderung
enthalten ist.

Werkstoffe

Holz

Zur Holzartvorgabe in diesen ZTV sind wegen der nicht
ausreichenden Normung generell das Merkblatt
HO.02 ,Auswahl der Holzqualität für Holzfenster und
-Haustüren" sowie die Merkblatt-Reihe HO.06
"Holzarten für den Fensterbau" in der jeweils aktuellen
Fassung zugrunde zu legen. Das gilt sowohl für
die grundsätzliche Eignung der Holzart bzw. des
modifizierten Holzprodukts als auch für die
Holzqualität.
Auch die Vorgaben zur botanischen Familie und des
Wuchsgebietes sind einzuhalten. Vor diesem Hintergrund
ist es eventuell erforderlich, über ein 'anderes
Hauptangebot' (siehe Abschnitt 0.2) eine andere
Holzart anzubieten.
Die Mindestrohdichten von 450 kg/m3 bei Laubholz und
350 kg/m3bei Nadelholz bei der Messbezugsfeuchte von 15
% sind zwingend einzuhalten.

Der Feuchtegehalt der verarbeiteten Hölzer muss nach
Fertigstellung der Fenster im Bereich von
13 +/- 2 % liegen. Bei schichtverleimten Kanteln darf
der Feuchteunterschied zwischen miteinander verbundenen
Holzteilen 2 % nicht übersteigen. Kommen modifizierte
Hölzer zum Einsatz, gelten besondere
Bestimmungen bezüglich des Feuchtegehalts, siehe VFF
Merkblatt HO.06-4.

Metallteile

 Aluminium
Für die Anforderungen an Aluminium gilt:
DIN 1748 bei Strangpressprofilen
DIN EN 485 bei Blechen und Bändern

Stahl
Alle Stahlteile, die nach dem Einbau nicht mehr
zugänglich sind, müssen  entsprechend DIN 18360, gegen
Korrosion geschützt sein.
Die Wandstärken der Stahlaussteifungen müssen
mindestens 1,5 mm betragen. Beim Zusammenbau
unterschiedlicher Metalle ist die elektrochemische
Spannungsreihe zu beachten. Metalle mit
unterschiedlichem Spannungspotenzial sind durch
geeignete Isolierzwischenlagen so zu trennen, dass
keine Kontaktkorrosion und keine anderen ungünstigen
Beeinflussungen auftreten können.

Dichtprofile

Alle Dichtungen, die der Außenwitterung ausgesetzt
sind, müssen den Güte- und Prüfbestimmungen für
Kunststoff-Fenster RAL- GZ 716 entsprechen. Dies gilt
auch für APTK (EPDM) Dichtungen. Alle Dichtprofile
müssen mit den angrenzenden Stoffen (z.B. Rahmenprofile
und den Anstrichen) verträglich sein.

Tauwasserbleitung der Fensterkonstruktionen

Blendrahmenentwässerung: Eventuell anfallendes
Tauwasser im Falzbereich muss unmittelbar und
kontrolliert nach außen abgeführt werden können. Hierzu
sind bei allen Fensteröffnungsarten in den unteren
Blendrahmen- / Riegelquerstücke Entwässerungsöffnungen
vorzusehen. Die Entwässerung erfolgt grundsätzlich über
die Vorkammer wahlweise nach außen (sichtbar) oder nach
unten (verdecktliegend) und wird durch Auslauföffnungen
(Schlitze 28 x 5 mm und in Ausnahmefällen Bohrungen 8
mm) sichergestellt. Die Entwässerungsanordnung ist
gemäß der jeweiligen Systembeschreibung durchzuführen.
Entwässerungsöffnungen durch Verstärkungskammern sind
nicht zulässig. Es muss eine rücklaufsichere
Falzentwässerung gegeben
sein.Glasfalzentwässerung:Aufgrund der
Garantiebedingungen der Isolierglashersteller muss der
Glasfalz bei Verglasung mit dichtstofffreiem Falzgrund
Öffnungen zum Feuchtigkeitsausgleich haben und mit den
Angaben der Systembeschreibung übereinstimmen. Die
Belüftungs- / Entwässerungsöffnungen müssen die
Mindestabmessungen aufweisen.

Verstärkung der Fensterprofile

Es gelten grundsätzlich die Aussteifungsrichtlinien des
Systemherstellers. Die Bemessung und der Einbau der
notwendigen Aussteifungen hat entsprechend statischer
Erfordernis und eigenverantwortlich vom Bieter zu
erfolgen. Das Liefern und Einbauen aller erforderlichen
Aussteifungen und Verstärkungen ist in die
Einheitspreise der Positionen einzukalkulieren und wird
nicht gesondert vergütet. Sämtliche Verstärkungs- und
Aussteifungsprofile müssen aus verzinktem Stahl sein
und eine Mindestwandstärke von 1,5 mm aufweisen.

Profileckverbindung der Fensterkonstruktion

Eckverbindungen sind im Stumpfschweißverfahren
herzustellen. Die Bruchgrenze bei Belastung der
Eckverbindung darf die in der Systembeschreibung für
jedes Profil genannten Werte nicht unterschreiten. Für
andere Rahmenverbindungen ist die Eignung nachzuweisen.
Die Rahmenverbindungen müssen eine ausreichende
Festigkeit, Steifigkeit und Dichtheit aufweisen.
Die Festigkeit der Rahmenverbindungen muss den
Anforderungen der RAL-GZ 695 sowie der RAL-GZ 716
entsprechen. Für geschweißte Rahmen aus PVC-Profilen
gilt die Richtlinie DVS 2207 Teil 25. Für mechanische
Verbindungen ist die Eignung nachzuweisen. Dieser
Nachweis hat nach der ift- Richtlinie FE-06/1 "Prüfung
von mechanischen und stumpf geschweißten T-Verbindungen
bei Kunststofffenstern" zu erfolgen. Zusätzlich müssen
die mitgeltenden Normen und Regelwerke der RAL-GZ 716
erfüllt sein.

Falzdichtungen

Die Falzdichtungen in den Dichtungsebenen zwischen
Flügel- und Blendrahmen sind einheitlich umlaufend in
einer Ebene einzubauen. Alternativ sind auch
eckverschweißte Lösungen zugelassen, sofern diese
dauerhaft dicht gegen Wind und Wasser verbunden sind.
Es muss die Möglichkeit bestehen, die Dichtprofile
leicht auswechseln zu können. Die Entwässerungsrinne
muss so groß bemessen sein, dass eine bequeme und
ungehinderte Reinigungsmöglichkeit gewährleistet ist.

Beschläge

Beschläge müssen den Anforderungen der EN 13126
entsprechen und den zu erwartenden Belastungen
ausgebildet sein. Die Beschlagsteile müssen
nachjustierbar und die verwendeten Werkstoffe gegen
Korrosion geschützt sein. Für den Einbau sind die
Vorgaben der jeweiligen Beschlagshersteller und
Systemgebern zu beachten. Eine dauerhafte sowie sichere
Befestigung aller Beschlagsteile ist sicherzustellen.
Die Möglichkeit zur Wartung und ggf. Austausch der
Beschläge muss gegeben sein. Ecklager bei
Drehkippbeschlägen müssen den Flügel bei jeder
Flügelstellung sicher führen, auch wenn der
Fensterflügel durch eine Windböe plötzlich aufgestoßen
wird. Falls keine besonderen Schutzmaßnahmen, wie z.B.
Fehlbediendungssperren oder Vorrichtungen einer
besonderen Öffnungsfolge zu Ausführung kommen, muss
sichergestellt werden, dass der Flügel bei einer
Fehlbedienung nicht absacken kann. Der Fensterflügel
muss sich im eingebauten Zustand um mindesten 90°
öffnen lassen, sofern die baulichen Situationen dies
zulassen.
Folgende Zusatzeinrichtung  wird grundsätzlich
gefordert und ist zusammen mit den Beschlägen
anzubieten:

Handhebel-Öffnungseinrichtung für Elemente mit
Oberlicht-Kippflügel

Die Bedienhöhen der Fenstergriffe sind in Absprache mit
dem Auftraggeber festzulegen. Innerhalb eines Raumes
sind diese - soweit möglich - einheitlich auszuführen.
Es kommen folgende Fenstergriffe zur Ausführung:

Standardgriff weiß

Abweichende Ausführungen sind den
Positionsbeschreibungen zu entnehmen. Bei Kippflügeln
und Oberlichtflügeln sind, soweit in den
Positionsbeschreibungen nicht anders angegeben,
grundsätzlich zusätzliche Fang- und Putzscheren
vorzusehen. Sämtliche Benutzerinformationen,
insbesondere zu Wartung- und Pflegearbeiten, sind
entsprechend den Forderungen der jeweiligen
Landesbauordnungen und dem Produkthaftungsgesetz
spätestens mit der Schlussrechnung unaufgefordert an
den Auftraggeber zur Weiterleitung an den Nutzer zu
übergeben.

Verglasung

Glasdicken

Die Glasdicken sind unter Berücksichtigung der im Punkt
,Anforderungen an die Fensterkonstruktion / Statische
Anforderungen" angegebenen Belastungen zu ermitteln.

Glaseinbau und Verklotzung

Der Einbau der Verglasungen ist entsprechend der
freigegebene Systembeschreibung auszuführen. Bei den
Verglasungsarbeiten ist die DIN 18361
"Verglasungsarbeiten", sowie die Vorschriften der
Isolierglashersteller sowie die "Verglasungsrichtlinie"
des Instituts des Glaserhandwerks zu beachten. Bei
Sonderverglasung sind auf Wunsch Muster vorzulegen. Es
werden nur Systeme zugelassen, deren als Hohlkammer
ausgebildeter Glasfalzüberschlag eine Höhe von mind. 20
mm hat. Die Höhe wird ab der Oberkante
Klotzauflagefläche gemessen. Die Trag- und
Distanzklötze sind entsprechend der Flügelöffnungsart
nach den "Verklotzungsrichtlinien" des Instituts des
Glaserhandwerks für Verglasungstechnik und Fensterbau
(IHG) Hadamar auszuführen. Grundsätzlich dürfen keine
Holzklötze, gleich welcher Art, verwendet werden. In
Frage kommen nur Klötze aus weichmacherfreien
Kunststoffen wie z.B. Nylon, Hart- PVC, Polystyrol u.a.
Die tragenden Klötze müssen 80 mm bis 100 mm lang sein
und sollen den Scheibenrand auf jeder Seite 2 mm
überragen.

Glashalteleisten

Über die Glashalteleisten ist bei vorgefertigten
Dichtprofilen über die gesamte Länge ein gleichmäßiger
Anpressdruck sicherzustellen. Die Glashalteleisten sind
in den Ecken dicht zu stoßen und müssen jederzeit
austauschbar sein. Die Angaben des Systemgebers sind
einzuhalten.

Einbau der Elemente

Die Planung und Ausführung der Baukörperanschlüsse ist
nach den anerkannten Regeln der Technik auszuführen.
Die Anschlussausbildung muss die Anforderungen aus dem
Wärme-, Schall- und Feuchtigkeitsschutz erfüllen. Dabei
sind folgende Vorschriften einzuhalten:
DIN 4108 Beiblatt 2
DIN 4108-7
Gebäudeenergiegesetz (GEG) in der jeweils neuesten
Fassung
Richtlinie "Leitfaden zur Montage" von der
RAL-Gütegemeinschaft Fenster und Haustüren

Befestigung der Elemente

Das Eigengewicht der Fenster- bzw. Türelemente sind
über druckfeste Unterkonstruktionen (wie z.B.
Tragklötze) in das Bauwerk einzuleiten. Die jeweiligen
Unterkonstruktionen müssen so angeordnet werden, dass
sowohl die inneren als auch die äußeren
Elementabdichtungen ohne jegliche Unterbrechung
ausgeführt werden können. Beim Einbau der Fenster ist
darauf zu achten, dass die
Verankerungen/Unterkonstruktionen:
die Kräfte aus Fenstern und Fensterwänden einwandfrei
auf den Baukörper übertragen
die Bewegungen, sowohl aus thermischen Belastungen der
Fenster und Fensterelemente als auch aus die zu
erwartenden Formänderungen des Baukörpers aufnehmen
können
gegen verschieben gesichert werden.
die Funktion der Abdichtungen nicht beeinträchtigt
werden

Durch den Einbau von Rollladenkästen darf die
Standfestigkeit der Elemente nicht beeinträchtigt
werden. Falls aufgrund des Rollladenkastens keine
ausreichende Befestigung des oberen Blendrahmens
erfolgen kann, muss der Blendrahmen durch geeignete
Maßnahmen (z.B. zusätzliche waagrechte
Stahlrohraussteifungen) entsprechend standsicher
ausgebildet werden. Die Revisionsöffnung für die
Rollladenkästen muss sich trotz dieser Zusatzmaßnahmen
ungehindert öffnen lassen.

Abdichtung zum Baukörper

Die Anschlüsse zum Baukörper müssen den
bauphysikalischen Anforderungen gerecht werden, d.h.
die Anforderungen aus Wärmeschutz, Feuchtigkeitsschutz,
Schalldämmung und Fugenbewegung sind zu beachten.
Raumseitige Abdichtungen sind dampfdiffusionsdicht
auszuführen. Diese müssen verhindern, dass Feuchtigkeit
zwischen Rahmen und Wand eindringen kann. Die
außenseitige Abdichtung muss schlagregendicht
ausgeführt sein und einen Dampfdruckausgleich zur
Außenseite ermöglichen. Bei Abdichtungsarbeiten von
Anschlussfugen mit elastischen Dichtstoffen sind die
Vorgaben der DIN 18540 sinngemäß anzuwenden. Dies hat
Gültigkeit sowohl für die konstruktive Fugenausbildung,
als auch für die zulässige Gesamtverformung des
Dichtstoffes.

Dichtsysteme

Vorkomprimierte Fugendichtbänder, imprägnierte
Dichtbänder aus Schaumkunststoff für äußere und innere
Abdichtungen. Die jeweiligen Herstellervorschriften
sind zu beachten. Es dürfen nur nach DIN 18542 geprüfte
und klassifizierte Systeme eingesetzt werden. Im
Außenbereich sind Dichtbänder der Beanspruchungsgruppe
1 (BG1) zugelassen. Dichtbänder der BG2 dürfen nur vor
direkter Sonnenbestrahlung geschützt eingesetzt werden.
Bei der Verarbeitung sind die Verarbeitungsrichtlinien
der jeweiligen Hersteller zu beachten.

Bauabdichtungsfolien

Bauabdichtungsfolien müssen in ihrer Eigenschaft dem
Verwendungszweck und der DIN 18195 entsprechen. Sie
dürfen nach DIN 52452 keine aggressiven Bestandteile
beinhalten und müssen mit den angrenzenden Baustoffen
(z.B. PVC Blendrahmen, Aluminium und den Anstrichen)
verträglich sein. Dichtfolien müssen alterungsbeständig
und - soweit sie direkten Witterungseinflüssen
ausgesetzt sind - gegen diese beständig sein. Wird die
Bauabdichtungsfolie verklebt, so müssen die
Klebeflächen frei von Verunreinigungen und Fremdstoffen
sein. Zur Wahrung der Funktionsfähigkeit sind sie
mechanisch zu sichern. PVC-Profile dürfen nicht mit
bitumenhaltigen Stoffen in Verbindung kommen, es dürfen
nur kaltverschweißbare Folien verwendet werden. Die
Angaben des Herstellers sind zu beachten.

Elastische Dichtstoffe

Bei der Abdichtung von Anschlussfugen mit spritzbaren
Dichtstoffen gilt weiter die DIN 18540 und DIN 18545-2
sowie die jeweiligen Herstellervorschriften. Bei der
Festlegung der Fugenbreite ist die zulässige
Gesamtverformung zu berücksichtigen. Bei der Ausführung
ist eine Zweiflankenhaftung sicherzustellen. Hierzu ist
ein nichtsaugendes, geschlossenzelliges
Hinterfüllmaterial zu verwenden. Weitere Hinweise zum
Stand der Technik sind dem IVD- Merkblatt Nr. 9
"Dichtstoffe in der Anschlussfuge für Fenster und
Außentüren - Grundlagen für Planung und Ausführung" zu
entnehmen.Für andere Dichtsysteme muss die Eignung
gemäß ift - Richtlinie MO-01/1 "Baukörperanschluss von
Fenstern; Teil 1 Verfahren zur Ermittlung der
Gebrauchstauglichkeit von Abdichtungssystemen"
nachgewiesen werden.Die Montagerichtlinien /
Anwendungshinweise der Hersteller sind zu beachten.

Verglasungen und  Paneele

Verglasung

Es folgt die Angabe der Planungsglastypen und
Anforderungen an die Verglasung. Die Verglasungen
werden als Zulageposition zu der angegebenen
Standard-Zweifachverglasung separat beschrieben:

Wärmedämmglas (4-16-4-16-4)
 Wärmedurchgangskoeffizient Ug = ca. 0.5 W/mA²K
 Lichttransmission TL = ca. 74 %
 Gesamtenergiedurchlassg = ca. 53 %
 Schalldämm-Maß Rw = 32 dB
 Gesamtdicke ca. 44 mm

Paneelausfachungen

Für die Lieferung und den Einbau von Ausfachungen gilt
sinngemäß die im Abschnitt Glas/Verglasung näher
beschriebene Regelung. Die in der nachfolgenden
Beschreibung der Paneele gemachten Angaben zu den
einzusetzenden Werkstoffen und deren Querschnitt sind
formale Mindestanforderungen.
Der Dämmkern der Paneele ist in jedem Fall in
druckfester Ausführung und/oder mit einem druckfesten
Umleimer auszuführen. Kommt als Dämmkern Mineralwolle
zur Ausführung, so ist diese in stehender Faser und mit
zusätzlicher mechanischer Sicherung gegen Absacken zu
verarbeiten.
Die beschriebenen Paneele müssen nach dem Stand der
Technik ausgebildet sein. Durch konstruktive Maßnahmen
muss verhindert werden, dass eine Durchfeuchtung sowie
eine mechanische Zerstörung des Dämmstoffes eintritt.
Die Beschreibung der für die Ausführung geplanten
Paneele ist in den entsprechenden Positionen einzeln
beschrieben.

Paneel (4,5/46,5/3)
 Wärmedurchgangskoeffizient Ug = ca. 0.48 W/mA²K
 Gesamtdicke ca. 54 mm

Diese "Zusätzlichen Technischen Vertragsbedingungen
(ZTV)" sind als solche Bestandteil der
Leistungsbeschreibung und werden wesentlicher
Vertragsbestandteil.
Ergänzend zu behördlichen Auflagen wie zum Beispiel aus
Landesbauordnungen, Arbeitsstättenrichtlinien etc., zur
VOB und zu den allgemeinen Vertragsbedingungen gelten
die nachstehenden Ausführungen einschließlich der
angeführten Normen, sowie die DIN-Bestimmungen und
Richtlinien des Institutes für Fenstertechnik e.V. in
Rosenheim.
Die nachfolgenden Leistungsdefinitionen bestimmen die
vertraglich geschuldete Leistung des Auftragnehmers.
Der Bieter bestätigt, dass die nachfolgend aufgeführten
Lohnsätze unter Beachtung der preisrechtlichen
Vorschriften ermittelt sind und die üblichen
Berechnungsmerkmale bereits vollständig beinhalten.
Sätze und Preise gelten für die gesamte Bauzeit.
Sämtliche Preise sind Nettopreise.
Der Auftragnehmer ist verpflichtet, bei nicht
vertragsgemäßer Lieferung, die im Leistungsverzeichnis
angeführte Qualität ohne besondere Vergütung
nachzuarbeiten und die hierzu notwenigen Ausbesserungen
auf eigene Rechnung vorzunehmen. Dies umfasst auch die
Ersatzleistung bei Fenstern und Türen und sonstigen
Elementen, sofern sich diese nach dem Versetzen so
verziehen, dass sie nicht oder nur mangelhaft
schließen. Der Auftragnehmer hat bis zur Abnahme seiner
Leistungen diese gegen Beschädigungen zu schützen. Die
Beweisführung für Beschädigungen durch Dritte obliegt
dem Auftragnehmer.

Fensterfalzlüftungseinrichtungen:

Die Lüftungseinrichtung darf das Fenster weder von
außen, noch von innen optisch verändern.
Lüftungseinrichtungen dürfen beim geschlossenen Fenster
nicht sichtbar sein. Beim geöffneten Fenster müssen
diese einsehbar und leicht zu reinigen sein.
Die Klappenlagerung soll oberhalb der Luftführung
gelagert sein, um eine langfristige Funktion im
Hinblick auf Verschmutzung zu gewährleisten.
Einfache Demontage zur ausführlichen Reinigung muss
gewährleistet sein.
Die Luftführung soll beim Eintritt in den Wohnbereich
idealerweise zur Decke gerichtet sein. Der Lüfterboden
darf keine schmutzanfälligen Querstege aufweisen. Er
muss glatt sein.
Luftführung über Fräsungen durch nicht zugängliche
Profil-Hohlkammern ist aus hygienischer Sicht wegen
Verschmutzungs- und Verkeimungsgefahr nicht zulässig.
Es muss gewährleistet sein, dass Fenster optisch und
funktionell wieder in den Urzustand versetzt werden
können.
Die automatische Winddruckregelung sollte in 2 Stufen
unterhalb 50 Pa erfolgen. Nachweise der
Leistungsprüfung des Lüfters nach DIN EN 13141-1 sind
auf Verlangen vorzulegen.
Die Schlagregendichtheit muss entsprechend der DIN EN
12208 bis 600 Pa gewährleistet sein.
Luftschalldämmung nach EN ISO 10140-1 und -2 ist, je
nach Anforderung, auf Verlangen nachzuweisen.

Sofern in den Einzelpositionen nicht anderslautend
gefordert, sind alle Flügeleinheiten mit
Fensterfalzlüftern nach den Richtlinien und der
Montageanleitung des Herstellers auszustatten.

Die nachfolgenden Vertragsbedingungen erläutern den
Umfang des Leistungsverzeichnisses:

Zum Leistungsumfang der Positionen zählen das Fertigen,
Liefern und Montieren der Fenster- und Türelemente.
Die im Leistungsverzeichnis angegebenen Anforderungen
und Elementtypen in entsprechenden Qualitäten sind
einzusetzen. Alle statischen Fragen,
Konstruktionsvorschläge wie Mauerwerksanschlüsse,
Glasmaße, Angaben über größtmögliche Flügelgrößen und
zulässige Gewichte bzw. Fenster- und Türhöhen und
dergleichen, sind vom Bieter alleinverantwortlich zu
ermitteln. Die Achsen von Pfosten, Riegeln, Kopplungen
oder Sprossen, die Höhen der Griffoliven und sonstiger
Bedienelemente ab OKFF sowie die Drehrichtung der
Flügel hat der Auftragnehmer vor Fertigungsbeginn
nochmals mit dem Auftraggeber final abzustimmen.
Nebenleistungen des Auftragnehmers ohne besondere
Vergütung sind zusätzlich: Maßaufnahme, Anfertigung der
erforderlichen Genehmigungs- und Ausführungszeichnungen
einschließlich Abrechnung der Arbeiten. Beförderung
aller Stoffe und Bauteile bis zu den Einbaustellen.
Schutz und Sicherheitsmaßnahmen, soweit sie im Rahmen
der eigenen Leistungen erforderlich sind.

Zeichnungen

Die Konstruktionsansichten in den Einzelpositionen
dienen als Anhalt für die Kalkulation. Aus den
Ansichtszeichnungen sind Fensteraufteilung,
Konstruktions- und Öffnungsarten ersichtlich. Soweit in
der Positionsbeschreibung keine Angaben über
Profilausbildung gemacht sind, können die zur
Ermittlung der Profilausbildung notwendigen Angaben
(z.B. erforderliches Trägheitsmoment, horizontale
Lasten, etc.) empirisch und aus den Angaben zum
Bauobjekt entnommen werden.

Fertigungsunterlagen

Zeichnungen zu Details der Fensterkonstruktion und der
Anschlüsse zum Baukörper sind im Auftragsfalle auf
Anforderung der Bauleitung ohne besondere Vergütung
rechtzeitig vorzulegen. Dem Angebot sind vollständige,
gültige und aussagefähige Prüfberichte, Material- bzw.
Produktdatenblätter der einzelnen Materialien und
Baugruppen/-teile mit Herstellerangaben u. a. für
Profile, Glas, Beschläge, Bedienelemente (Oliven) usw.
beizufügen. Bei auftretenden Zweifeln und in allen
Fällen außergewöhnlicher Belastung ist es erforderlich,
zusätzliche Details, Anschlüsse usw. durch Zeichnungen
darzulegen und ggf. statische Berechnungen durch den
Statiker prüfen zu lassen. Hat der Auftragnehmern
Bedenken gegen die vorgesehene Art der Ausführung, die
Güte der vom Auftraggeber gelieferten Stoffe und
Bauteile oder die Leistungen anderer Unternehmer, so
hat er sie der Bauleitung unverzüglich (möglichst vor
Beginn der Arbeiten) schriftlich mitzuteilen.

Maßangaben
Maße sind am Objekt zu überprüfen. Alle Maßangaben der
Titelpositionen sind lichte Öffnungsmaße.

### Bereich 01 Baustelleneinrichtung

#### Abschnitt 01.01 Sondernutzung

**01.01.0030 Straßensperrung, Baustelleneinrichtung, Halteverbot beantragen**
Straßensperrung, Baustelleneinrichtung, Halteverbot
beantragen, Beschilderung gemäß genehmigten
Verkehrszeichenplan 72 h vorher aufstellen, nach
Baumaßnahme wieder abräumen.
inkl. Erstellung Verkehrszeichenplan
inkl. Einrichten und Absperren der Halteverbotszone
inkl. Verkehrssicherungseinrichtungen, Vorhaltezeit 4
Wochen
Menge: 1,000 psch

**01.01.0040 Vorhaltung Verkehrssicherung pro Woche**
Menge: 6,000 Wo

**01.01.0050 Bautoilette mit Waschplatz**
Bautoilette mit Waschplatz liefern und vorhalten
inkl. regelmäßger Entleerung und Reinigung
Vorhaltezeit 4 Wochen
Menge: 1,000 psch

**01.01.0060 Vorhaltung Bautoilette**
je weitere Woche
Menge: 6,000 Wo

#### Abschnitt 01.02 Baustelleneinrichtung

**01.02.0010 Baustelleneinrichtung/ -räumung**
Geräte, Werkzeuge und sonstige Betriebsmittel, die zur
Durchführung der Arbeiten erforderlich sind, auf die
Baustelle bringen und aufbauen. Vorhaltekosten der
Baustelleneinrichtung sowie der benötigten Maschinen
sind in dieser Position einzurechnen. Nach Abschluss
der Arbeiten sind alle Geräte, Werkzeuge und sonstige
Betriebsmittel und Werkstoffreste wieder abzubauen bzw.
abzufahren/zu entsorgen. Die in Anspruch genommenen
Flächen sind sauber zu hinterlassen.
Menge: 1,000 psch

### Bereich 02 Forststr. 24

*Hinweis*
Fenstertyp:  Dreh-Kipp-Fenster aus Holz
Material:  hochwertiges, astfreies Holz, vorzugsweise
aus  nachhaltiger Forstwirtschaft
Farbe:  nach Wahl AG, gemäß RAL-Farbkarte
Rahmen:  Blendrahmen, mindestens 68 mm
Dichtung:  grau oder schwarz
Maße:  1,23 m x 1,48 m, Standardfenster, 1-flügig
Verglasung:  2-fach-Verglasung mit
Wärmeschutzverglasung
U-Wert:  Uw-Wert < 1,4 W/m²K
Beschläge:  hochwertige, korrosionsbeständige
Beschläge
Schallschutz:  Fenster mit einem Schalldämmmaß von
mindestens 32 dB

#### Abschnitt 02.01 Mieteinheit 01, EG

**02.01.0010 Bauteilschutz Mietbereich**
Laufwege und Arbeitsbereiche mit Vlies auslegen,
vorhandenes Mobiliar der Mieter mit Folien vor Staub
und Dreck schützen,
wenn notwendig Türen so abkleben dass Verteilung von
Feinstaub in die anderen Räume verhindert wird,
nach Abschluss der Arbeiten Schutz entfernen und
entsorgen
Menge: 1,000 psch

**02.01.0020 Lieferung und Montage 6-flügiges Fenster**
wie in Vorbemerkungen beschrieben, jedoch
als 6-flügiges Fenster
Maße ca. 1,54 x 1,96m
Abmessungen Flügel, Profilierungen Kämpfer / Pfosten,
etwaige Sprossen analog Bestand
inkl. Demontage und Entsorgung des Bestandsfensters
inkl. aller Klein- und Nebenarbeiten

Einbauort: Wohnzimmer, straßenseitig
Menge: 1,000 Stk

**02.01.0030 Zulage 3-fach-Verglasung**
Zulage zur Vorposition für Ausführung als 3-fach
Wärmedämmglas Ug _  0,6 W/m²K,
Dicke ca. 44 mm
Menge: 1,000 Stck

**02.01.0040 Lieferung und Montage 3-flügiges Fenster**
wie in Vorbemerkungen beschrieben, jedoch
als 3-flügiges Fenster
Maße ca. 1,06 x 1,96m
Abmessungen Flügel, Profilierungen Kämpfer / Pfosten,
etwaige Sprossen analog Bestand
inkl. Demontage und Entsorgung des Bestandsfensters
inkl. aller Klein- und Nebenarbeiten

Einbauort: Wohnzimmer, straßenseitig
Menge: 2,000 Stk

**02.01.0050 Zulage 3-fach-Verglasung**
Zulage zur Vorposition für Ausführung als 3-fach
Wärmedämmglas Ug _  0,6 W/m²K,
Dicke ca. 44 mm
Menge: 2,000 Stck

**02.01.0060 Lieferung und Montage 4-flügiges Fenster**
wie in Vorbemerkungen beschrieben, jedoch
als 4-flügiges Fenster
Maße ca. 1,46 x 1,96m
Abmessungen Flügel, Profilierungen Kämpfer / Pfosten,
etwaige Sprossen analog Bestand
inkl. Demontage und Entsorgung des Bestandsfensters
inkl. aller Klein- und Nebenarbeiten

Einbauort: Schlafzimmer, Hofseitig
Menge: 1,000 Stk

**02.01.0070 Zulage 3-fach-Verglasung**
Zulage zur Vorposition für Ausführung als 3-fach
Wärmedämmglas Ug _  0,6 W/m²K,
Dicke ca. 44 mm
Menge: 1,000 Stck

**02.01.0080 Lieferung und Montage 2-flügige Balkontür**
wie in Vorbemerkungen beschrieben, jedoch
als 2-flügige Balkontür.
Maße ca. 1,00 x 2,60m
Abmessungen Flügel, Profilierungen Kämpfer / Pfosten,
etwaige Sprossen analog Bestand
inkl. Demontage und Entsorgung des Bestandsfensters
inkl. aller Klein- und Nebenarbeiten

Einbauort: Küche, Hofseitig
Menge: 1,000 Stk

**02.01.0090 Zulage 3-fach-Verglasung**
Zulage zur Vorposition für Ausführung als 3-fach
Wärmedämmglas Ug _  0,6 W/m²K,
Dicke ca. 44 mm
Menge: 1,000 Stck

**02.01.0100 Lieferung und Montage 3-flügiges Fenster**
wie in Vorbemerkungen beschrieben, jedoch
als 3-flügiges Fenster
Maße ca. 1,00 x 1,96m
Abmessungen Flügel, Profilierungen Kämpfer / Pfosten,
etwaige Sprossen analog Bestand
inkl. Demontage und Entsorgung des Bestandsfensters
inkl. aller Klein- und Nebenarbeiten

Einbauort: Küche, Hofseitig
Menge: 1,000 Stk

**02.01.0110 Zulage 3-fach-Verglasung**
Zulage zur Vorposition für Ausführung als 3-fach
Wärmedämmglas Ug _  0,6 W/m²K,
Dicke ca. 44 mm
Menge: 1,000 Stck

**02.01.0120 Zulage Fensterfalzlüfter**
selbständig regelnder Fensterfalzlüfter,
zulässig nach DIN 1946-6, schlagregendicht,
Klassifizierung der Luftdurchlässigkeit nach DIN EN
1026,
nach vorhandenem Lüftungskonzept,
liefern und fachgerecht in vorstehende Elemente
einbauen
Menge: 6,000 Stk

**02.01.0130 Innenfensterbank Werzalit**
Lieferung und Montage einer Innenfensterbank aus
Werzalit,
Farbe: weiß
Ausladung bis ca. 40cm
inkl. Demontage und Entsorgung der Bestandsfensterbank
aus Holz
inkl. aller Anpassarbeiten und vorbereitenden Arbeiten
Menge: 6,500 lfm

**02.01.0140 Anarbeitung an Außenfensterbänke**
Aufkleben von neuem Anschlusswinkel auf die
Bestandsfensterbank aus Zinkblech
Menge: 6,500 lfm

**02.01.0150 Leibungsausbildung**
Malermäßiges Wiederherstellen der Leibungsflächen nach
Fenstertausch,
Leibungstiefe bis ca. 40cm
Oberfläche Q3 gespachtelt mit Silikatanstrich
inkl. aller Vor- und Nebenarbeiten
Menge: 31,920 lfm

**02.01.0160 Nachrüsten von Fensterfalzlüftern**
*** Bedarfsposition ohne GB
bei Bestandsfenstern welche nicht getauscht werden,
Beschreibung siehe Pos. "Zulage Fensterfalzlüfter"
Menge: 1,000 Stk

#### Abschnitt 02.02 Mieteinheit 02, 1.OG

**02.02.0010 Bauteilschutz Mietbereich**
Laufwege und Arbeitsbereiche mit Vlies auslegen,
vorhandenes Mobiliar der Mieter mit Folien vor Staub
und Dreck schützen,
wenn notwendig Türen so abkleben dass Verteilung von
Feinstaub in die anderen Räume verhindert wird,
nach Abschluss der Arbeiten Schutz entfernen und
entsorgen
Menge: 1,000 psch

**02.02.0020 Lieferung und Montage 6-flügiges Fenster**
wie in Vorbemerkungen beschrieben, jedoch
als 6-flügiges Fenster
Maße ca. 1,54 x 1,96m
Abmessungen Flügel, Profilierungen Kämpfer / Pfosten,
etwaige Sprossen analog Bestand
inkl. Demontage und Entsorgung des Bestandsfensters
inkl. aller Klein- und Nebenarbeiten

Einbauort: Arbeitszimmer, straßenseitig
Menge: 1,000 Stk

**02.02.0030 Zulage 3-fach-Verglasung**
Zulage zur Vorposition für Ausführung als 3-fach
Wärmedämmglas Ug _  0,6 W/m²K,
Dicke ca. 44 mm
Menge: 1,000 Stck

**02.02.0040 Lieferung und Montage 3-flügiges Fenster**
wie in Vorbemerkungen beschrieben, jedoch
als 3-flügiges Fenster
Maße ca. 1,06 x 1,96m
Abmessungen Flügel, Profilierungen Kämpfer / Pfosten,
etwaige Sprossen analog Bestand
inkl. Demontage und Entsorgung des Bestandsfensters
inkl. aller Klein- und Nebenarbeiten

Einbauort: Wohnzimmer, straßenseitig
Menge: 3,000 Stk

**02.02.0050 Zulage 3-fach-Verglasung**
Zulage zur Vorposition für Ausführung als 3-fach
Wärmedämmglas Ug _  0,6 W/m²K,
Dicke ca. 44 mm
Menge: 3,000 Stck

**02.02.0060 Lieferung und Montage 2-flügiges Fenster**
wie in Vorbemerkungen beschrieben, jedoch
als 4-flügiges Fenster
Maße ca. 0,53 x 1,96m
Abmessungen Flügel, Profilierungen Kämpfer / Pfosten,
etwaige Sprossen analog Bestand
inkl. Demontage und Entsorgung des Bestandsfensters
inkl. aller Klein- und Nebenarbeiten

Einbauort: Wohnzimmer, Straßenseitig
Menge: 2,000 Stk

**02.02.0070 Zulage 3-fach-Verglasung**
Zulage zur Vorposition für Ausführung als 3-fach
Wärmedämmglas Ug _  0,6 W/m²K,
Dicke ca. 44 mm
Menge: 2,000 Stck

**02.02.0080 Lieferung und Montage 4-flügiges Fenster**
wie in Vorbemerkungen beschrieben, jedoch
als 4-flügiges Fenster.
Maße ca. 1,46 x 1,96m
Abmessungen Flügel, Profilierungen Kämpfer / Pfosten,
etwaige Sprossen analog Bestand
inkl. Demontage und Entsorgung des Bestandsfensters
inkl. aller Klein- und Nebenarbeiten

Einbauort: Schlafzimmer, Hofseitig
Menge: 1,000 Stk

**02.02.0090 Zulage 3-fach-Verglasung**
Zulage zur Vorposition für Ausführung als 3-fach
Wärmedämmglas Ug _  0,6 W/m²K,
Dicke ca. 44 mm
Menge: 1,000 Stck

**02.02.0100 Lieferung und Montage 2-flügige Balkontür**
wie in Vorbemerkungen beschrieben, jedoch
als 2-flügige Balkontür
Maße ca. 1,00 x 2,75m
Abmessungen Flügel, Profilierungen Kämpfer / Pfosten,
etwaige Sprossen analog Bestand
inkl. Demontage und Entsorgung des Bestandsfensters
inkl. aller Klein- und Nebenarbeiten

Einbauort: Küche, Hofseitig
Menge: 1,000 Stk

**02.02.0110 Zulage 3-fach-Verglasung**
Zulage zur Vorposition für Ausführung als 3-fach
Wärmedämmglas Ug _  0,6 W/m²K,
Dicke ca. 44 mm
Menge: 1,000 Stck

**02.02.0120 Lieferung und Montage 2-flügiges Fenster**
wie in Vorbemerkungen beschrieben, jedoch
als 2-flügiges Fenster
Maße ca. 1,00 x 1,96m
Abmessungen Flügel, Profilierungen Kämpfer / Pfosten,
etwaige Sprossen analog Bestand
inkl. Demontage und Entsorgung des Bestandsfensters
inkl. aller Klein- und Nebenarbeiten

Einbauort: Küche, Hofseitig
Menge: 1,000 Stk

**02.02.0130 Zulage 3-fach-Verglasung**
Zulage zur Vorposition für Ausführung als 3-fach
Wärmedämmglas Ug _  0,6 W/m²K,
Dicke ca. 44 mm
Menge: 1,000 Stck

**02.02.0140 Zulage Fensterfalzlüfter**
selbständig regelnder Fensterfalzlüfter,
zulässig nach DIN 1946-6, schlagregendicht,
Klassifizierung der Luftdurchlässigkeit nach DIN EN
1026,
nach vorhandenem Lüftungskonzept,
liefern und fachgerecht in vorstehende Elemente
einbauen
Menge: 9,000 Stk

**02.02.0150 Innenfensterbank Werzalit**
Lieferung und Montage einer Innenfensterbank aus
Werzalit,
Farbe: weiß
Ausladung bis ca. 40cm
inkl. Demontage und Entsorgung der Bestandsfensterbank
aus Holz
inkl. aller Anpassarbeiten und vorbereitenden Arbeiten
Menge: 8,700 lfm

**02.02.0160 Anarbeitung an Außenfensterbänke**
Aufkleben von neuem Anschlusswinkel auf die
Bestandsfensterbank aus Zinkblech
Menge: 8,700 lfm

**02.02.0170 Leibungsausbildung**
Malermäßiges Wiederherstellen der Leibungsflächen nach
Fenstertausch,
Leibungstiefe bis ca. 40cm
Oberfläche Q3 gespachtelt mit Silikatanstrich
inkl. aller Vor- und Nebenarbeiten
Menge: 46,100 lfm

**02.02.0180 Nachrüsten von Fensterfalzlüftern**
*** Bedarfsposition ohne GB
bei Bestandsfenstern welche nicht getauscht werden,
Beschreibung siehe Pos. "Zulage Fensterfalzlüfter"
Menge: 1,000 Stk

#### Abschnitt 02.03 Mieteinheit 03, 2.OG

**02.03.0010 Bauteilschutz Mietbereich**
Laufwege und Arbeitsbereiche mit Vlies auslegen,
vorhandenes Mobiliar der Mieter mit Folien vor Staub
und Dreck schützen,
wenn notwendig Türen so abkleben dass Verteilung von
Feinstaub in die anderen Räume verhindert wird,
nach Abschluss der Arbeiten Schutz entfernen und
entsorgen
Menge: 1,000 psch

**02.03.0020 Lieferung und Montage 2-flügiges Fenster**
wie in Vorbemerkungen beschrieben, jedoch
als 2-flügiges Fenster
Maße ca. 1,00 x 1,96m
Abmessungen Flügel, Profilierungen Kämpfer / Pfosten,
etwaige Sprossen analog Bestand
inkl. Demontage und Entsorgung des Bestandsfensters
inkl. aller Klein- und Nebenarbeiten

Einbauort: Küche, Hofseitig
Menge: 1,000 Stk

**02.03.0030 Zulage 3-fach-Verglasung**
Zulage zur Vorposition für Ausführung als 3-fach
Wärmedämmglas Ug _  0,6 W/m²K,
Dicke ca. 44 mm
Menge: 1,000 Stck

**02.03.0040 Zulage Fensterfalzlüfter**
selbständig regelnder Fensterfalzlüfter,
zulässig nach DIN 1946-6, schlagregendicht,
Klassifizierung der Luftdurchlässigkeit nach DIN EN
1026,
nach vorhandenem Lüftungskonzept,
liefern und fachgerecht in vorstehende Elemente
einbauen
Menge: 1,000 Stk

**02.03.0050 Innenfensterbank Werzalit**
Lieferung und Montage einer Innenfensterbank aus
Werzalit,
Farbe: weiß
Ausladung bis ca. 40cm
inkl. Demontage und Entsorgung der Bestandsfensterbank
aus Holz
inkl. aller Anpassarbeiten und vorbereitenden Arbeiten
Menge: 1,050 lfm

**02.03.0060 Anarbeitung an Außenfensterbänke**
Aufkleben von neuem Anschlusswinkel auf die
Bestandsfensterbank aus Zinkblech
Menge: 1,050 lfm

**02.03.0070 Leibungsausbildung**
Malermäßiges Wiederherstellen der Leibungsflächen nach
Fenstertausch,
Leibungstiefe bis ca. 40cm
Oberfläche Q3 gespachtelt mit Silikatanstrich
inkl. aller Vor- und Nebenarbeiten
Menge: 4,920 lfm

**02.03.0080 Nachrüsten von Fensterfalzlüftern**
bei Bestandsfenstern welche nicht getauscht werden,
Beschreibung siehe Pos. "Zulage Fensterfalzlüfter"
Menge: 8,000 Stk

#### Abschnitt 02.04 Mieteinheit 04, 3.OG

**02.04.0001.0 Bauteilschutz Mietbereich**
Laufwege und Arbeitsbereiche mit Vlies auslegen,
vorhandenes Mobiliar der Mieter mit Folien vor Staub
und Dreck schützen,
wenn notwendig Türen so abkleben dass Verteilung von
Feinstaub in die anderen Räume verhindert wird,
nach Abschluss der Arbeiten Schutz entfernen und
entsorgen
Menge: 1,000 psch

**02.04.0020 Lieferung und Montage 1-flügiges Fenster**
wie in Vorbemerkungen beschrieben, jedoch
als 1-flügiges Fenster
Maße ca. 0,95 x 1,32m
Abmessungen Flügel, Profilierungen Kämpfer / Pfosten,
etwaige Sprossen analog Bestand
inkl. Demontage und Entsorgung des Bestandsfensters
inkl. aller Klein- und Nebenarbeiten

Einbauort: Wohnzimmer, Straßenseitig
Menge: 3,000 Stk

**02.04.0030 Zulage 3-fach-Verglasung**
Zulage zur Vorposition für Ausführung als 3-fach
Wärmedämmglas Ug _  0,6 W/m²K,
Dicke ca. 44 mm
Menge: 3,000 Stck

**02.04.0040 Lieferung und Montage 2-flügiges Fenster**
wie in Vorbemerkungen beschrieben, jedoch
als 1-flügiges Fenster
Maße ca. 1,00 x 1,96m
Abmessungen Flügel, Profilierungen Kämpfer / Pfosten,
etwaige Sprossen analog Bestand
inkl. Demontage und Entsorgung des Bestandsfensters
inkl. aller Klein- und Nebenarbeiten

Einbauort: Wohnzimmer, Straßenseitig
Menge: 2,000 Stk

**02.04.0050 Zulage 3-fach-Verglasung**
Zulage zur Vorposition für Ausführung als 3-fach
Wärmedämmglas Ug _  0,6 W/m²K,
Dicke ca. 44 mm
Menge: 2,000 Stck

**02.04.0060 Lieferung und Montage 4-flügiges Fenster**
wie in Vorbemerkungen beschrieben, jedoch
als 4-flügiges Fenster
Maße ca. 1,46 x 1,96m
Abmessungen Flügel, Profilierungen Kämpfer / Pfosten,
etwaige Sprossen analog Bestand
inkl. Demontage und Entsorgung des Bestandsfensters
inkl. aller Klein- und Nebenarbeiten

Einbauort: Schlafzimmer, Hofseitig
Menge: 1,000 Stk

**02.04.0070 Zulage 3-fach-Verglasung**
Zulage zur Vorposition für Ausführung als 3-fach
Wärmedämmglas Ug _  0,6 W/m²K,
Dicke ca. 44 mm
Menge: 1,000 Stck

**02.04.0080 Lieferung und Montage 2-flügige Balkontür**
wie in Vorbemerkungen beschrieben, jedoch
als 2-flügige Balkontür.
Maße ca. 1,00 x 2,60m
Abmessungen Flügel, Profilierungen Kämpfer / Pfosten,
etwaige Sprossen analog Bestand
inkl. Demontage und Entsorgung des Bestandsfensters
inkl. aller Klein- und Nebenarbeiten

Einbauort: Küche, Hofseitig
Menge: 1,000 Stk

**02.04.0090 Zulage 3-fach-Verglasung**
Zulage zur Vorposition für Ausführung als 3-fach
Wärmedämmglas Ug _  0,6 W/m²K,
Dicke ca. 44 mm
Menge: 1,000 Stck

**02.04.0100 Zulage Fensterfalzlüfter**
selbständig regelnder Fensterfalzlüfter,
zulässig nach DIN 1946-6, schlagregendicht,
Klassifizierung der Luftdurchlässigkeit nach DIN EN
1026,
nach vorhandenem Lüftungskonzept,
liefern und fachgerecht in vorstehende Elemente
einbauen
Menge: 8,000 Stk

**02.04.0110 Innenfensterbank Werzalit**
Lieferung und Montage einer Innenfensterbank aus
Werzalit,
Farbe: weiß
Ausladung bis ca. 40cm
inkl. Demontage und Entsorgung der Bestandsfensterbank
aus Holz
inkl. aller Anpassarbeiten und vorbereitenden Arbeiten
Menge: 6,630 lfm

**02.04.0120 Anarbeitung an Außenfensterbänke**
Aufkleben von neuem Anschlusswinkel auf die
Bestandsfensterbank aus Zinkblech
Menge: 6,630 lfm

**02.04.0130 Leibungsausbildung**
Malermäßiges Wiederherstellen der Leibungsflächen nach
Fenstertausch,
Leibungstiefe bis ca. 40cm
Oberfläche Q3 gespachtelt mit Silikatanstrich
inkl. aller Vor- und Nebenarbeiten
Menge: 32,200 lfm

**02.04.0140 Nachrüsten von Fensterfalzlüftern**
*** Bedarfsposition ohne GB
bei Bestandsfenstern welche nicht getauscht werden,
Beschreibung siehe Pos. "Zulage Fensterfalzlüfter"
Menge: 1,000 Stk

#### Abschnitt 02.05 Mieteinheit 05, DG

**02.05.0010 Bauteilschutz Mietbereich**
Laufwege und Arbeitsbereiche mit Vlies auslegen,
vorhandenes Mobiliar der Mieter mit Folien vor Staub
und Dreck schützen,
wenn notwendig Türen so abkleben dass Verteilung von
Feinstaub in die anderen Räume verhindert wird,
nach Abschluss der Arbeiten Schutz entfernen und
entsorgen
Menge: 1,000 psch

**02.05.0020 Lieferung und Montage 1-flügiges Fenster**
wie in Vorbemerkungen beschrieben, jedoch
als 1-flügiges Fenster
Maße ca. 0,84 x 0,97m
Abmessungen Flügel, Profilierungen Kämpfer / Pfosten,
etwaige Sprossen analog Bestand
inkl. Demontage und Entsorgung des Bestandsfensters
inkl. aller Klein- und Nebenarbeiten

Einbauort: Küche, Hofseitig
Menge: 1,000 Stk

**02.05.0030 Zulage 3-fach-Verglasung**
Zulage zur Vorposition für Ausführung als 3-fach
Wärmedämmglas Ug _  0,6 W/m²K,
Dicke ca. 44 mm
Menge: 1,000 Stck

**02.05.0040 Lieferung und Montage 1-flügige Balkontür**
wie in Vorbemerkungen beschrieben, jedoch
als 1-flügige Balkontür
Maße ca. 0,84 x 1,99m
Abmessungen Flügel, Profilierungen Kämpfer / Pfosten,
etwaige Sprossen analog Bestand
inkl. Demontage und Entsorgung des Bestandsfensters
inkl. aller Klein- und Nebenarbeiten

Einbauort: Küche, Hofseitig
Menge: 1,000 Stk

**02.05.0050 Zulage 3-fach-Verglasung**
Zulage zur Vorposition für Ausführung als 3-fach
Wärmedämmglas Ug _  0,6 W/m²K,
Dicke ca. 44 mm
Menge: 1,000 Stck

**02.05.0060 Lieferung und Montage 1-flügiges Fenster**
wie in Vorbemerkungen beschrieben, jedoch
als 1-flügiges Fenster
Maße ca. 1,10 x 1,07m
Abmessungen Flügel, Profilierungen Kämpfer / Pfosten,
etwaige Sprossen analog Bestand
inkl. Demontage und Entsorgung des Bestandsfensters
inkl. aller Klein- und Nebenarbeiten

Einbauort: Schlafzimmer, Hofseitig
Menge: 1,000 Stk

**02.05.0070 Zulage 3-fach-Verglasung**
Zulage zur Vorposition für Ausführung als 3-fach
Wärmedämmglas Ug _  0,6 W/m²K,
Dicke ca. 44 mm
Menge: 1,000 Stck

**02.05.0080 Zulage Fensterfalzlüfter**
selbständig regelnder Fensterfalzlüfter,
zulässig nach DIN 1946-6, schlagregendicht,
Klassifizierung der Luftdurchlässigkeit nach DIN EN
1026,
nach vorhandenem Lüftungskonzept,
liefern und fachgerecht in vorstehende Elemente
einbauen
Menge: 3,000 Stk

**02.05.0090 Innenfensterbank Werzalit**
Lieferung und Montage einer Innenfensterbank aus
Werzalit,
Farbe: weiß
Ausladung bis ca. 40cm
inkl. Demontage und Entsorgung der Bestandsfensterbank
aus Holz
inkl. aller Anpassarbeiten und vorbereitenden Arbeiten
Menge: 2,040 lfm

**02.05.0100 Anarbeitung an Außenfensterbänke**
Aufkleben von neuem Anschlusswinkel auf die
Bestandsfensterbank aus Zinkblech
Menge: 2,040 lfm

**02.05.0110 Leibungsausbildung**
Malermäßiges Wiederherstellen der Leibungsflächen nach
Fenstertausch,
Leibungstiefe bis ca. 40cm
Oberfläche Q3 gespachtelt mit Silikatanstrich
inkl. aller Vor- und Nebenarbeiten
Menge: 10,840 lfm

**02.05.0120 Nachrüsten von Fensterfalzlüftern**
*** Bedarfsposition ohne GB
bei Bestandsfenstern welche nicht getauscht werden,
Beschreibung siehe Pos. "Zulage Fensterfalzlüfter"
Menge: 1,000 Stk

### Bereich 03 Forststr. 26

*Hinweis*
Fenstertyp:  Dreh-Kipp-Fenster aus Holz
Material:  hochwertiges, astfreies Holz, vorzugsweise
aus  nachhaltiger Forstwirtschaft
Farbe:  nach Wahl AG, gemäß RAL-Farbkarte
Rahmen:  Blendrahmen, mindestens 68 mm
Dichtung:  grau oder schwarz
Maße:  1,23 m x 1,48 m, Standardfenster, 1-flügig
Verglasung:  2-fach-Verglasung mit
Wärmeschutzverglasung
U-Wert:  Uw-Wert < 1,4 W/m²K
Beschläge:  hochwertige, korrosionsbeständige
Beschläge
Schallschutz:  Fenster mit einem Schalldämmmaß von
mindestens 32 dB

#### Abschnitt 03.01 Mieteinheit 06, EG

**03.01.0010 Bauteilschutz Mietbereich**
Laufwege und Arbeitsbereiche mit Vlies auslegen,
vorhandenes Mobiliar der Mieter mit Folien vor Staub
und Dreck schützen,
wenn notwendig Türen so abkleben dass Verteilung von
Feinstaub in die anderen Räume verhindert wird,
nach Abschluss der Arbeiten Schutz entfernen und
entsorgen
Menge: 1,000 psch

**03.01.0020 Lieferung und Montage 3-flügiges Fenster**
wie in Vorbemerkungen beschrieben, jedoch
als 3-flügiges Fenster
Maße ca. 0,90 x 1,90m
Abmessungen Flügel, Profilierungen Kämpfer / Pfosten,
etwaige Sprossen analog Bestand
inkl. Demontage und Entsorgung des Bestandsfensters
inkl. aller Klein- und Nebenarbeiten

Einbauort: Wohnzimmer, straßenseitig
Menge: 2,000 Stk

**03.01.0030 Zulage 3-fach-Verglasung**
Zulage zur Vorposition für Ausführung als 3-fach
Wärmedämmglas Ug _  0,6 W/m²K,
Dicke ca. 44 mm
Menge: 2,000 Stck

**03.01.0040 Lieferung und Montage 4-flügiges Fenster**
wie in Vorbemerkungen beschrieben, jedoch
als 4-flügiges Fenster
Maße ca. 1,36 x 1,90m
Abmessungen Flügel, Profilierungen Kämpfer / Pfosten,
etwaige Sprossen analog Bestand
inkl. Demontage und Entsorgung des Bestandsfensters
inkl. aller Klein- und Nebenarbeiten

Einbauort: Schlafzimmer, Hofseitig
Menge: 1,000 Stk

**03.01.0050 Zulage 3-fach-Verglasung**
Zulage zur Vorposition für Ausführung als 3-fach
Wärmedämmglas Ug _  0,6 W/m²K,
Dicke ca. 44 mm
Menge: 1,000 Stck

**03.01.0060 Lieferung und Montage 2-flügige Balkontür**
wie in Vorbemerkungen beschrieben, jedoch
als 2-flügige Balkontür.
Maße ca. 0,87 x 2,70m
Abmessungen Flügel, Profilierungen Kämpfer / Pfosten,
etwaige Sprossen analog Bestand
inkl. Demontage und Entsorgung des Bestandsfensters
inkl. aller Klein- und Nebenarbeiten

Einbauort: Küche, Hofseitig
Menge: 1,000 Stk

**03.01.0070 Zulage 3-fach-Verglasung**
Zulage zur Vorposition für Ausführung als 3-fach
Wärmedämmglas Ug _  0,6 W/m²K,
Dicke ca. 44 mm
Menge: 1,000 Stck

**03.01.0080 Lieferung und Montage 3-flügiges Fenster**
wie in Vorbemerkungen beschrieben, jedoch
als 3-flügiges Fenster
Maße ca. 0,82 x 2,00m
Abmessungen Flügel, Profilierungen Kämpfer / Pfosten,
etwaige Sprossen analog Bestand
inkl. Demontage und Entsorgung des Bestandsfensters
inkl. aller Klein- und Nebenarbeiten

Einbauort: Küche, Hofseitig
Menge: 1,000 Stk

**03.01.0090 Zulage 3-fach-Verglasung**
Zulage zur Vorposition für Ausführung als 3-fach
Wärmedämmglas Ug _  0,6 W/m²K,
Dicke ca. 44 mm
Menge: 1,000 Stck

**03.01.0100 Zulage Fensterfalzlüfter**
selbständig regelnder Fensterfalzlüfter,
zulässig nach DIN 1946-6, schlagregendicht,
Klassifizierung der Luftdurchlässigkeit nach DIN EN
1026,
nach vorhandenem Lüftungskonzept,
liefern und fachgerecht in vorstehende Elemente
einbauen
Menge: 5,000 Stk

**03.01.0110 Innenfensterbank Werzalit**
Lieferung und Montage einer Innenfensterbank aus
Werzalit,
Farbe: weiß
Ausladung bis ca. 40cm
inkl. Demontage und Entsorgung der Bestandsfensterbank
aus Holz
inkl. aller Anpassarbeiten und vorbereitenden Arbeiten
Menge: 4,180 lfm

**03.01.0120 Anarbeitung an Außenfensterbänke**
Aufkleben von neuem Anschlusswinkel auf die
Bestandsfensterbank aus Zinkblech
Menge: 4,180 lfm

**03.01.0130 Leibungsausbildung**
Malermäßiges Wiederherstellen der Leibungsflächen nach
Fenstertausch,
Leibungstiefe bis ca. 40cm
Oberfläche Q3 gespachtelt mit Silikatanstrich
inkl. aller Vor- und Nebenarbeiten
Menge: 25,650 lfm

**03.01.0140 Nachrüsten von Fensterfalzlüftern**
*** Bedarfsposition ohne GB
bei Bestandsfenstern welche nicht getauscht werden,
Beschreibung siehe Pos. "Zulage Fensterfalzlüfter"
Menge: 1,000 Stk

#### Abschnitt 03.02 Mieteinheit 07, EG

**03.02.0010 Bauteilschutz Mietbereich**
Laufwege und Arbeitsbereiche mit Vlies auslegen,
vorhandenes Mobiliar der Mieter mit Folien vor Staub
und Dreck schützen,
wenn notwendig Türen so abkleben dass Verteilung von
Feinstaub in die anderen Räume verhindert wird,
nach Abschluss der Arbeiten Schutz entfernen und
entsorgen
Menge: 1,000 psch

**03.02.0020 Lieferung und Montage 6-flügiges Fenster**
wie in Vorbemerkungen beschrieben, jedoch
als 6-flügiges Fenster
Maße ca. 1,40 x 1,90m
Abmessungen Flügel, Profilierungen Kämpfer / Pfosten,
etwaige Sprossen analog Bestand
inkl. Demontage und Entsorgung des Bestandsfensters
inkl. aller Klein- und Nebenarbeiten

Einbauort: Wohnzimmer, straßenseitig
Menge: 1,000 Stk

**03.02.0030 Zulage 3-fach-Verglasung**
Zulage zur Vorposition für Ausführung als 3-fach
Wärmedämmglas Ug _  0,6 W/m²K,
Dicke ca. 44 mm
Menge: 1,000 Stck

**03.02.0040 Lieferung und Montage 3-flügiges Fenster**
wie in Vorbemerkungen beschrieben, jedoch
als 3-flügiges Fenster
Maße ca. 0,90 x 1,90m
Abmessungen Flügel, Profilierungen Kämpfer / Pfosten,
etwaige Sprossen analog Bestand
inkl. Demontage und Entsorgung des Bestandsfensters
inkl. aller Klein- und Nebenarbeiten

Einbauort: Wohnzimmer, straßenseitig
Menge: 2,000 Stk

**03.02.0050 Zulage 3-fach-Verglasung**
Zulage zur Vorposition für Ausführung als 3-fach
Wärmedämmglas Ug _  0,6 W/m²K,
Dicke ca. 44 mm
Menge: 2,000 Stck

**03.02.0060 Lieferung und Montage 4-flügiges Fenster**
wie in Vorbemerkungen beschrieben, jedoch
als 4-flügiges Fenster
Maße ca. 1,36 x 1,90m
Abmessungen Flügel, Profilierungen Kämpfer / Pfosten,
etwaige Sprossen analog Bestand
inkl. Demontage und Entsorgung des Bestandsfensters
inkl. aller Klein- und Nebenarbeiten

Einbauort: Schlafzimmer, Hofseitig
Menge: 1,000 Stk

**03.02.0070 Zulage 3-fach-Verglasung**
Zulage zur Vorposition für Ausführung als 3-fach
Wärmedämmglas Ug _  0,6 W/m²K,
Dicke ca. 44 mm
Menge: 1,000 Stck

**03.02.0080 Lieferung und Montage 2-flügige Balkontür**
wie in Vorbemerkungen beschrieben, jedoch
als 2-flügige Balkontür.
Maße ca. 0,87 x 2,70m
Abmessungen Flügel, Profilierungen Kämpfer / Pfosten,
etwaige Sprossen analog Bestand
inkl. Demontage und Entsorgung des Bestandsfensters
inkl. aller Klein- und Nebenarbeiten

Einbauort: Küche, Hofseitig
Menge: 1,000 Stk

**03.02.0090 Zulage 3-fach-Verglasung**
Zulage zur Vorposition für Ausführung als 3-fach
Wärmedämmglas Ug _  0,6 W/m²K,
Dicke ca. 44 mm
Menge: 1,000 Stck

**03.02.0100 Lieferung und Montage 3-flügiges Fenster**
wie in Vorbemerkungen beschrieben, jedoch
als 3-flügiges Fenster
Maße ca. 0,82 x 2,00m
Abmessungen Flügel, Profilierungen Kämpfer / Pfosten,
etwaige Sprossen analog Bestand
inkl. Demontage und Entsorgung des Bestandsfensters
inkl. aller Klein- und Nebenarbeiten

Einbauort: Küche, Hofseitig
Menge: 1,000 Stk

**03.02.0110 Zulage 3-fach-Verglasung**
Zulage zur Vorposition für Ausführung als 3-fach
Wärmedämmglas Ug _  0,6 W/m²K,
Dicke ca. 44 mm
Menge: 1,000 Stck

**03.02.0120 Zulage Fensterfalzlüfter**
selbständig regelnder Fensterfalzlüfter,
zulässig nach DIN 1946-6, schlagregendicht,
Klassifizierung der Luftdurchlässigkeit nach DIN EN
1026,
nach vorhandenem Lüftungskonzept,
liefern und fachgerecht in vorstehende Elemente
einbauen
Menge: 6,000 Stk

**03.02.0130 Innenfensterbank Werzalit**
Lieferung und Montage einer Innenfensterbank aus
Werzalit,
Farbe: weiß
Ausladung bis ca. 40cm
inkl. Demontage und Entsorgung der Bestandsfensterbank
aus Holz
inkl. aller Anpassarbeiten und vorbereitenden Arbeiten
Menge: 5,650 lfm

**03.02.0140 Anarbeitung an Außenfensterbänke**
Aufkleben von neuem Anschlusswinkel auf die
Bestandsfensterbank aus Zinkblech
Menge: 5,650 lfm

**03.02.0150 Leibungsausbildung**
Malermäßiges Wiederherstellen der Leibungsflächen nach
Fenstertausch,
Leibungstiefe bis ca. 40cm
Oberfläche Q3 gespachtelt mit Silikatanstrich
inkl. aller Vor- und Nebenarbeiten
Menge: 30,850 lfm

**03.02.0160 Nachrüsten von Fensterfalzlüftern**
*** Bedarfsposition ohne GB
bei Bestandsfenstern welche nicht getauscht werden,
Beschreibung siehe Pos. "Zulage Fensterfalzlüfter"
Menge: 1,000 Stk

#### Abschnitt 03.03 Mieteinheit 08, 1.OG

**03.03.0010 Bauteilschutz Mietbereich**
Laufwege und Arbeitsbereiche mit Vlies auslegen,
vorhandenes Mobiliar der Mieter mit Folien vor Staub
und Dreck schützen,
wenn notwendig Türen so abkleben dass Verteilung von
Feinstaub in die anderen Räume verhindert wird,
nach Abschluss der Arbeiten Schutz entfernen und
entsorgen
Menge: 1,000 psch

**03.03.0020 Lieferung und Montage 3-flügiges Fenster**
wie in Vorbemerkungen beschrieben, jedoch
als 3-flügiges Fenster
Maße ca. 0,90 x 1,90m
Abmessungen Flügel, Profilierungen Kämpfer / Pfosten,
etwaige Sprossen analog Bestand
inkl. Demontage und Entsorgung des Bestandsfensters
inkl. aller Klein- und Nebenarbeiten

Einbauort: Wohnzimmer, straßenseitig
Menge: 2,000 Stk

**03.03.0030 Zulage 3-fach-Verglasung**
Zulage zur Vorposition für Ausführung als 3-fach
Wärmedämmglas Ug _  0,6 W/m²K,
Dicke ca. 44 mm
Menge: 2,000 Stck

**03.03.0040 Lieferung und Montage 2-flügiges Fenster**
wie in Vorbemerkungen beschrieben, jedoch
als 2-flügiges Fenster
Maße ca. 0,85 x 1,90m
Abmessungen Flügel, Profilierungen Kämpfer / Pfosten,
etwaige Sprossen analog Bestand
inkl. Demontage und Entsorgung des Bestandsfensters
inkl. aller Klein- und Nebenarbeiten

Einbauort: Wohnzimmer, straßenseitig
Menge: 3,000 Stk

**03.03.0050 Zulage 3-fach-Verglasung**
Zulage zur Vorposition für Ausführung als 3-fach
Wärmedämmglas Ug _  0,6 W/m²K,
Dicke ca. 44 mm
Menge: 3,000 Stck

**03.03.0060 Lieferung und Montage 2-flügige Balkontür**
wie in Vorbemerkungen beschrieben, jedoch
als 2-flügige Balkontür.
Maße ca. 0,87 x 2,70m
Abmessungen Flügel, Profilierungen Kämpfer / Pfosten,
etwaige Sprossen analog Bestand
inkl. Demontage und Entsorgung des Bestandsfensters
inkl. aller Klein- und Nebenarbeiten

Einbauort: Küche, Hofseitig
Menge: 1,000 Stk

**03.03.0070 Zulage 3-fach-Verglasung**
Zulage zur Vorposition für Ausführung als 3-fach
Wärmedämmglas Ug _  0,6 W/m²K,
Dicke ca. 44 mm
Menge: 1,000 Stck

**03.03.0080 Lieferung und Montage 4-flügiges Fenster**
wie in Vorbemerkungen beschrieben, jedoch
als 4-flügiges Fenster
Maße ca. 1,36 x 1,90m
Abmessungen Flügel, Profilierungen Kämpfer / Pfosten,
etwaige Sprossen analog Bestand
inkl. Demontage und Entsorgung des Bestandsfensters
inkl. aller Klein- und Nebenarbeiten

Einbauort: Schlafzimmer, Hofseitig
Menge: 1,000 Stk

**03.03.0090 Zulage 3-fach-Verglasung**
Zulage zur Vorposition für Ausführung als 3-fach
Wärmedämmglas Ug _  0,6 W/m²K,
Dicke ca. 44 mm
Menge: 1,000 Stck

**03.03.0100 Zulage Fensterfalzlüfter**
selbständig regelnder Fensterfalzlüfter,
zulässig nach DIN 1946-6, schlagregendicht,
Klassifizierung der Luftdurchlässigkeit nach DIN EN
1026,
nach vorhandenem Lüftungskonzept,
liefern und fachgerecht in vorstehende Elemente
einbauen
Menge: 7,000 Stk

**03.03.0110 Innenfensterbank Werzalit**
Lieferung und Montage einer Innenfensterbank aus
Werzalit,
Farbe: weiß
Ausladung bis ca. 40cm
inkl. Demontage und Entsorgung der Bestandsfensterbank
aus Holz
inkl. aller Anpassarbeiten und vorbereitenden Arbeiten
Menge: 6,000 lfm

**03.03.0120 Anarbeitung an Außenfensterbänke**
Aufkleben von neuem Anschlusswinkel auf die
Bestandsfensterbank aus Zinkblech
Menge: 6,000 lfm

**03.03.0130 Leibungsausbildung**
Malermäßiges Wiederherstellen der Leibungsflächen nach
Fenstertausch,
Leibungstiefe bis ca. 40cm
Oberfläche Q3 gespachtelt mit Silikatanstrich
inkl. aller Vor- und Nebenarbeiten
Menge: 34,780 lfm

**03.03.0140 Nachrüsten von Fensterfalzlüftern**
bei Bestandsfenstern welche nicht getauscht werden,
Beschreibung siehe Pos. "Zulage Fensterfalzlüfter"
Menge: 1,000 Stk

#### Abschnitt 03.04 Mieteinheit 09, 1.OG

**03.04.0010 Bauteilschutz Mietbereich**
Laufwege und Arbeitsbereiche mit Vlies auslegen,
vorhandenes Mobiliar der Mieter mit Folien vor Staub
und Dreck schützen,
wenn notwendig Türen so abkleben dass Verteilung von
Feinstaub in die anderen Räume verhindert wird,
nach Abschluss der Arbeiten Schutz entfernen und
entsorgen
Menge: 1,000 psch

**03.04.0020 Lieferung und Montage 3-flügiges Fenster**
wie in Vorbemerkungen beschrieben, jedoch
als 3-flügiges Fenster
Maße ca. 0,90 x 1,90m
Abmessungen Flügel, Profilierungen Kämpfer / Pfosten,
etwaige Sprossen analog Bestand
inkl. Demontage und Entsorgung des Bestandsfensters
inkl. aller Klein- und Nebenarbeiten

Einbauort: Wohnzimmer, straßenseitig
Menge: 2,000 Stk

**03.04.0030 Zulage 3-fach-Verglasung**
Zulage zur Vorposition für Ausführung als 3-fach
Wärmedämmglas Ug _  0,6 W/m²K,
Dicke ca. 44 mm
Menge: 2,000 Stck

**03.04.0040 Lieferung und Montage 2-flügiges Fenster**
wie in Vorbemerkungen beschrieben, jedoch
als 2-flügiges Fenster
Maße ca. 0,85 x 1,90m
Abmessungen Flügel, Profilierungen Kämpfer / Pfosten,
etwaige Sprossen analog Bestand
inkl. Demontage und Entsorgung des Bestandsfensters
inkl. aller Klein- und Nebenarbeiten

Einbauort: Wohnzimmer, straßenseitig
Menge: 3,000 Stk

**03.04.0050 Zulage 3-fach-Verglasung**
Zulage zur Vorposition für Ausführung als 3-fach
Wärmedämmglas Ug _  0,6 W/m²K,
Dicke ca. 44 mm
Menge: 3,000 Stck

**03.04.0060 Lieferung und Montage 2-flügiges Fenster**
wie in Vorbemerkungen beschrieben, jedoch
als 2-flügiges Fenster
Maße ca. 0,82 x 2,00m
Abmessungen Flügel, Profilierungen Kämpfer / Pfosten,
etwaige Sprossen analog Bestand
inkl. Demontage und Entsorgung des Bestandsfensters
inkl. aller Klein- und Nebenarbeiten

Einbauort: Küche, Hofseitig
Menge: 1,000 Stk

**03.04.0070 Zulage 3-fach-Verglasung**
Zulage zur Vorposition für Ausführung als 3-fach
Wärmedämmglas Ug _  0,6 W/m²K,
Dicke ca. 44 mm
Menge: 1,000 Stck

**03.04.0080 Zulage Fensterfalzlüfter**
selbständig regelnder Fensterfalzlüfter,
zulässig nach DIN 1946-6, schlagregendicht,
Klassifizierung der Luftdurchlässigkeit nach DIN EN
1026,
nach vorhandenem Lüftungskonzept,
liefern und fachgerecht in vorstehende Elemente
einbauen
Menge: 6,000 Stk

**03.04.0090 Innenfensterbank Werzalit**
Lieferung und Montage einer Innenfensterbank aus
Werzalit,
Farbe: weiß
Ausladung bis ca. 40cm
inkl. Demontage und Entsorgung der Bestandsfensterbank
aus Holz
inkl. aller Anpassarbeiten und vorbereitenden Arbeiten
Menge: 5,430 lfm

**03.04.0100 Anarbeitung an Außenfensterbänke**
Aufkleben von neuem Anschlusswinkel auf die
Bestandsfensterbank aus Zinkblech
Menge: 5,430 lfm

**03.04.0110 Leibungsausbildung**
Malermäßiges Wiederherstellen der Leibungsflächen nach
Fenstertausch,
Leibungstiefe bis ca. 40cm
Oberfläche Q3 gespachtelt mit Silikatanstrich
inkl. aller Vor- und Nebenarbeiten
Menge: 28,170 lfm

**03.04.0120 Nachrüsten von Fensterfalzlüftern**
bei Bestandsfenstern welche nicht getauscht werden,
Beschreibung siehe Pos. "Zulage Fensterfalzlüfter"
Menge: 2,000 Stk

#### Abschnitt 03.05 Mieteinheit 10, 2.OG

**03.05.0010 Bauteilschutz Mietbereich**
Laufwege und Arbeitsbereiche mit Vlies auslegen,
vorhandenes Mobiliar der Mieter mit Folien vor Staub
und Dreck schützen,
wenn notwendig Türen so abkleben dass Verteilung von
Feinstaub in die anderen Räume verhindert wird,
nach Abschluss der Arbeiten Schutz entfernen und
entsorgen
Menge: 1,000 psch

**03.05.0020 Lieferung und Montage 3-flügiges Fenster**
wie in Vorbemerkungen beschrieben, jedoch
als 3-flügiges Fenster
Maße ca. 0,90 x 1,90m
Abmessungen Flügel, Profilierungen Kämpfer / Pfosten,
etwaige Sprossen analog Bestand
inkl. Demontage und Entsorgung des Bestandsfensters
inkl. aller Klein- und Nebenarbeiten

Einbauort: Wohnzimmer, straßenseitig
Menge: 2,000 Stk

**03.05.0030 Zulage 3-fach-Verglasung**
Zulage zur Vorposition für Ausführung als 3-fach
Wärmedämmglas Ug _  0,6 W/m²K,
Dicke ca. 44 mm
Menge: 2,000 Stck

**03.05.0040 Lieferung und Montage 2-flügiges Fenster**
wie in Vorbemerkungen beschrieben, jedoch
als 2-flügiges Fenster
Maße ca. 0,85 x 1,90m
Abmessungen Flügel, Profilierungen Kämpfer / Pfosten,
etwaige Sprossen analog Bestand
inkl. Demontage und Entsorgung des Bestandsfensters
inkl. aller Klein- und Nebenarbeiten

Einbauort: Wohnzimmer, straßenseitig
Menge: 3,000 Stk

**03.05.0050 Zulage 3-fach-Verglasung**
Zulage zur Vorposition für Ausführung als 3-fach
Wärmedämmglas Ug _  0,6 W/m²K,
Dicke ca. 44 mm
Menge: 3,000 Stck

**03.05.0060 Lieferung und Montage 2-flügiges Fenster**
wie in Vorbemerkungen beschrieben, jedoch
als 2-flügiges Fenster
Maße ca. 0,85 x 2,00m
Abmessungen Flügel, Profilierungen Kämpfer / Pfosten,
etwaige Sprossen analog Bestand
inkl. Demontage und Entsorgung des Bestandsfensters
inkl. aller Klein- und Nebenarbeiten

Einbauort: Küche, Hofseitig
Menge: 1,000 Stk

**03.05.0070 Zulage 3-fach-Verglasung**
Zulage zur Vorposition für Ausführung als 3-fach
Wärmedämmglas Ug _  0,6 W/m²K,
Dicke ca. 44 mm
Menge: 1,000 Stck

**03.05.0080 Lieferung und Montage 2-flügige Balkontür**
wie in Vorbemerkungen beschrieben, jedoch
als 2-flügige Balkontür.
Maße ca. 0,87 x 2,70m
Abmessungen Flügel, Profilierungen Kämpfer / Pfosten,
etwaige Sprossen analog Bestand
inkl. Demontage und Entsorgung des Bestandsfensters
inkl. aller Klein- und Nebenarbeiten

Einbauort: Küche, Hofseitig
Menge: 1,000 Stk

**03.05.0090 Zulage 3-fach-Verglasung**
Zulage zur Vorposition für Ausführung als 3-fach
Wärmedämmglas Ug _  0,6 W/m²K,
Dicke ca. 44 mm
Menge: 1,000 Stck

**03.05.0100 Lieferung und Montage 4-flügiges Fenster**
wie in Vorbemerkungen beschrieben, jedoch
als 4-flügiges Fenster
Maße ca. 1,36 x 1,90m
Abmessungen Flügel, Profilierungen Kämpfer / Pfosten,
etwaige Sprossen analog Bestand
inkl. Demontage und Entsorgung des Bestandsfensters
inkl. aller Klein- und Nebenarbeiten

Einbauort: Schlafzimmer, Hofseitig
Menge: 1,000 Stk

**03.05.0110 Zulage 3-fach-Verglasung**
Zulage zur Vorposition für Ausführung als 3-fach
Wärmedämmglas Ug _  0,6 W/m²K,
Dicke ca. 44 mm
Menge: 1,000 Stck

**03.05.0120 Zulage Fensterfalzlüfter**
selbständig regelnder Fensterfalzlüfter,
zulässig nach DIN 1946-6, schlagregendicht,
Klassifizierung der Luftdurchlässigkeit nach DIN EN
1026,
nach vorhandenem Lüftungskonzept,
liefern und fachgerecht in vorstehende Elemente
einbauen
Menge: 8,000 Stk

**03.05.0130 Innenfensterbank Werzalit**
Lieferung und Montage einer Innenfensterbank aus
Werzalit,
Farbe: weiß
Ausladung bis ca. 40cm
inkl. Demontage und Entsorgung der Bestandsfensterbank
aus Holz
inkl. aller Anpassarbeiten und vorbereitenden Arbeiten
Menge: 6,890 lfm

**03.05.0140 Anarbeitung an Außenfensterbänke**
Aufkleben von neuem Anschlusswinkel auf die
Bestandsfensterbank aus Zinkblech
Menge: 6,890 lfm

**03.05.0150 Leibungsausbildung**
Malermäßiges Wiederherstellen der Leibungsflächen nach
Fenstertausch,
Leibungstiefe bis ca. 40cm
Oberfläche Q3 gespachtelt mit Silikatanstrich
inkl. aller Vor- und Nebenarbeiten
Menge: 39,630 lfm

**03.05.0160 Nachrüsten von Fensterfalzlüftern**
*** Bedarfsposition ohne GB
bei Bestandsfenstern welche nicht getauscht werden,
Beschreibung siehe Pos. "Zulage Fensterfalzlüfter"
Menge: 1,000 Stk

#### Abschnitt 03.06 Mieteinheit 11, 2.OG

**03.06.0010 Bauteilschutz Mietbereich**
Laufwege und Arbeitsbereiche mit Vlies auslegen,
vorhandenes Mobiliar der Mieter mit Folien vor Staub
und Dreck schützen,
wenn notwendig Türen so abkleben dass Verteilung von
Feinstaub in die anderen Räume verhindert wird,
nach Abschluss der Arbeiten Schutz entfernen und
entsorgen
Menge: 1,000 psch

**03.06.0020 Lieferung und Montage 2-flügiges Fenster**
wie in Vorbemerkungen beschrieben, jedoch
als 2-flügiges Fenster
Maße ca. 0,85 x 2,00m
Abmessungen Flügel, Profilierungen Kämpfer / Pfosten,
etwaige Sprossen analog Bestand
inkl. Demontage und Entsorgung des Bestandsfensters
inkl. aller Klein- und Nebenarbeiten

Einbauort: Küche, Hofseitig
Menge: 1,000 Stk

**03.06.0030 Zulage 3-fach-Verglasung**
Zulage zur Vorposition für Ausführung als 3-fach
Wärmedämmglas Ug _  0,6 W/m²K,
Dicke ca. 44 mm
Menge: 1,000 Stck

**03.06.0040 Zulage Fensterfalzlüfter**
selbständig regelnder Fensterfalzlüfter,
zulässig nach DIN 1946-6, schlagregendicht,
Klassifizierung der Luftdurchlässigkeit nach DIN EN
1026,
nach vorhandenem Lüftungskonzept,
liefern und fachgerecht in vorstehende Elemente
einbauen
Menge: 1,000 Stk

**03.06.0050 Innenfensterbank Werzalit**
Lieferung und Montage einer Innenfensterbank aus
Werzalit,
Farbe: weiß
Ausladung bis ca. 40cm
inkl. Demontage und Entsorgung der Bestandsfensterbank
aus Holz
inkl. aller Anpassarbeiten und vorbereitenden Arbeiten
Menge: 0,900 lfm

**03.06.0060 Anarbeitung an Außenfensterbänke**
Aufkleben von neuem Anschlusswinkel auf die
Bestandsfensterbank aus Zinkblech
Menge: 0,900 lfm

**03.06.0070 Leibungsausbildung**
Malermäßiges Wiederherstellen der Leibungsflächen nach
Fenstertausch,
Leibungstiefe bis ca. 40cm
Oberfläche Q3 gespachtelt mit Silikatanstrich
inkl. aller Vor- und Nebenarbeiten
Menge: 4,850 lfm

**03.06.0080 Nachrüsten von Fensterfalzlüftern**
bei Bestandsfenstern welche nicht getauscht werden,
Beschreibung siehe Pos. "Zulage Fensterfalzlüfter"
Menge: 7,000 Stk

#### Abschnitt 03.07 Mieteinheit 12, 3.OG

**03.07.0010 Bauteilschutz Mietbereich**
Laufwege und Arbeitsbereiche mit Vlies auslegen,
vorhandenes Mobiliar der Mieter mit Folien vor Staub
und Dreck schützen,
wenn notwendig Türen so abkleben dass Verteilung von
Feinstaub in die anderen Räume verhindert wird,
nach Abschluss der Arbeiten Schutz entfernen und
entsorgen
Menge: 1,000 psch

**03.07.0020 Lieferung und Montage 1-flügiges Fenster**
wie in Vorbemerkungen beschrieben, jedoch
als 1-flügiges Fenster
Maße ca. 0,70 x 1,25m
Abmessungen Flügel, Profilierungen Kämpfer / Pfosten,
etwaige Sprossen analog Bestand
inkl. Demontage und Entsorgung des Bestandsfensters
inkl. aller Klein- und Nebenarbeiten

Einbauort: Wohnzimmer, straßenseitig
Menge: 2,000 Stk

**03.07.0030 Zulage 3-fach-Verglasung**
Zulage zur Vorposition für Ausführung als 3-fach
Wärmedämmglas Ug _  0,6 W/m²K,
Dicke ca. 44 mm
Menge: 2,000 Stck

**03.07.0040 Lieferung und Montage 2-flügiges Fenster**
wie in Vorbemerkungen beschrieben, jedoch
als 1-flügiges Fenster
Maße ca. 0,72 x 1,80m
Abmessungen Flügel, Profilierungen Kämpfer / Pfosten,
etwaige Sprossen analog Bestand
inkl. Demontage und Entsorgung des Bestandsfensters
inkl. aller Klein- und Nebenarbeiten

Einbauort: Küche, Hofseitig
Menge: 1,000 Stk

**03.07.0050 Zulage 3-fach-Verglasung**
Zulage zur Vorposition für Ausführung als 3-fach
Wärmedämmglas Ug _  0,6 W/m²K,
Dicke ca. 44 mm
Menge: 1,000 Stck

**03.07.0060 Lieferung und Montage 2-flügige Balkontür**
wie in Vorbemerkungen beschrieben, jedoch
als 2-flügige Balkontür.
Maße ca. 0,96 x 2,58m
Abmessungen Flügel, Profilierungen Kämpfer / Pfosten,
etwaige Sprossen analog Bestand
inkl. Demontage und Entsorgung des Bestandsfensters
inkl. aller Klein- und Nebenarbeiten

Einbauort: Küche, Hofseitig
Menge: 1,000 Stk

**03.07.0070 Zulage 3-fach-Verglasung**
Zulage zur Vorposition für Ausführung als 3-fach
Wärmedämmglas Ug _  0,6 W/m²K,
Dicke ca. 44 mm
Menge: 1,000 Stck

**03.07.0080 Lieferung und Montage 1-flügiges Fenster**
wie in Vorbemerkungen beschrieben, jedoch
als 1-flügiges Fenster
Maße ca. 0,85 x 1,80m
Abmessungen Flügel, Profilierungen Kämpfer / Pfosten,
etwaige Sprossen analog Bestand
inkl. Demontage und Entsorgung des Bestandsfensters
inkl. aller Klein- und Nebenarbeiten

Einbauort: Schlafzimmer, Hofseitig
Menge: 1,000 Stk

**03.07.0090 Zulage 3-fach-Verglasung**
Zulage zur Vorposition für Ausführung als 3-fach
Wärmedämmglas Ug _  0,6 W/m²K,
Dicke ca. 44 mm
Menge: 1,000 Stck

**03.07.0100 Lieferung und Montage 1-flügiges Fenster**
wie in Vorbemerkungen beschrieben, jedoch
als 1-flügiges Fenster
Maße ca. 0,45 x 0,75m
Abmessungen Flügel, Profilierungen Kämpfer / Pfosten,
etwaige Sprossen analog Bestand
inkl. Demontage und Entsorgung des Bestandsfensters
inkl. aller Klein- und Nebenarbeiten

Einbauort: Schlafzimmer, Hofseitig
Menge: 1,000 Stk

**03.07.0110 Zulage 3-fach-Verglasung**
Zulage zur Vorposition für Ausführung als 3-fach
Wärmedämmglas Ug _  0,6 W/m²K,
Dicke ca. 44 mm
Menge: 1,000 Stck

**03.07.0120 Zulage Fensterfalzlüfter**
selbständig regelnder Fensterfalzlüfter,
zulässig nach DIN 1946-6, schlagregendicht,
Klassifizierung der Luftdurchlässigkeit nach DIN EN
1026,
nach vorhandenem Lüftungskonzept,
liefern und fachgerecht in vorstehende Elemente
einbauen
Menge: 6,000 Stk

**03.07.0130 Innenfensterbank Werzalit**
Lieferung und Montage einer Innenfensterbank aus
Werzalit,
Farbe: weiß
Ausladung bis ca. 40cm
inkl. Demontage und Entsorgung der Bestandsfensterbank
aus Holz
inkl. aller Anpassarbeiten und vorbereitenden Arbeiten
Menge: 3,590 lfm

**03.07.0140 Anarbeitung an Außenfensterbänke**
Aufkleben von neuem Anschlusswinkel auf die
Bestandsfensterbank aus Zinkblech
Menge: 3,590 lfm

**03.07.0150 Leibungsausbildung**
Malermäßiges Wiederherstellen der Leibungsflächen nach
Fenstertausch,
Leibungstiefe bis ca. 40cm
Oberfläche Q3 gespachtelt mit Silikatanstrich
inkl. aller Vor- und Nebenarbeiten
Menge: 24,240 lfm

**03.07.0160 Nachrüsten von Fensterfalzlüftern**
bei Bestandsfenstern welche nicht getauscht werden,
Beschreibung siehe Pos. "Zulage Fensterfalzlüfter"
Menge: 2,000 Stk

#### Abschnitt 03.08 Mieteinheit 13, 3.OG

**03.08.0010 Bauteilschutz Mietbereich**
Laufwege und Arbeitsbereiche mit Vlies auslegen,
vorhandenes Mobiliar der Mieter mit Folien vor Staub
und Dreck schützen,
wenn notwendig Türen so abkleben dass Verteilung von
Feinstaub in die anderen Räume verhindert wird,
nach Abschluss der Arbeiten Schutz entfernen und
entsorgen
Menge: 1,000 psch

**03.08.0020 Lieferung und Montage 3-flügiges Fenster**
wie in Vorbemerkungen beschrieben, jedoch
als 3-flügiges Fenster
Maße ca. 1,00 x 1,60m
Abmessungen Flügel, Profilierungen Kämpfer / Pfosten,
etwaige Sprossen analog Bestand
inkl. Demontage und Entsorgung des Bestandsfensters
inkl. aller Klein- und Nebenarbeiten

Einbauort: Wohnzimmer, straßenseitig
Menge: 2,000 Stk

**03.08.0030 Zulage 3-fach-Verglasung**
Zulage zur Vorposition für Ausführung als 3-fach
Wärmedämmglas Ug _  0,6 W/m²K,
Dicke ca. 44 mm
Menge: 2,000 Stck

**03.08.0040 Lieferung und Montage 1-flügiges Fenster**
wie in Vorbemerkungen beschrieben, jedoch
als 1-flügiges Fenster
Maße ca. 0,79 x 1,54m
Abmessungen Flügel, Profilierungen Kämpfer / Pfosten,
etwaige Sprossen analog Bestand
inkl. Demontage und Entsorgung des Bestandsfensters
inkl. aller Klein- und Nebenarbeiten

Einbauort: Wohnzimmer, straßenseitig
Menge: 3,000 Stk

**03.08.0050 Zulage 3-fach-Verglasung**
Zulage zur Vorposition für Ausführung als 3-fach
Wärmedämmglas Ug _  0,6 W/m²K,
Dicke ca. 44 mm
Menge: 3,000 Stck

**03.08.0060 Lieferung und Montage 1-flügiges Fenster**
wie in Vorbemerkungen beschrieben, jedoch
als 1-flügiges Fenster
Maße ca. 1,10 x 1,26m
Abmessungen Flügel, Profilierungen Kämpfer / Pfosten,
etwaige Sprossen analog Bestand
inkl. Demontage und Entsorgung des Bestandsfensters
inkl. aller Klein- und Nebenarbeiten

Einbauort: Schlafzimmer, Hofseitig
Menge: 2,000 Stk

**03.08.0070 Zulage 3-fach-Verglasung**
Zulage zur Vorposition für Ausführung als 3-fach
Wärmedämmglas Ug _  0,6 W/m²K,
Dicke ca. 44 mm
Menge: 2,000 Stck

**03.08.0080 Lieferung und Montage 1-flügiges Fenster**
wie in Vorbemerkungen beschrieben, jedoch
als 1-flügiges Fenster
Maße ca. 0,45 x 0,75m
Abmessungen Flügel, Profilierungen Kämpfer / Pfosten,
etwaige Sprossen analog Bestand
inkl. Demontage und Entsorgung des Bestandsfensters
inkl. aller Klein- und Nebenarbeiten

Einbauort: Schlafzimmer, Hofseitig
Menge: 1,000 Stk

**03.08.0090 Zulage 3-fach-Verglasung**
Zulage zur Vorposition für Ausführung als 3-fach
Wärmedämmglas Ug _  0,6 W/m²K,
Dicke ca. 44 mm
Menge: 1,000 Stck

**03.08.0100 Zulage Fensterfalzlüfter**
selbständig regelnder Fensterfalzlüfter,
zulässig nach DIN 1946-6, schlagregendicht,
Klassifizierung der Luftdurchlässigkeit nach DIN EN
1026,
nach vorhandenem Lüftungskonzept,
liefern und fachgerecht in vorstehende Elemente
einbauen
Menge: 8,000 Stk

**03.08.0110 Innenfensterbank Werzalit**
Lieferung und Montage einer Innenfensterbank aus
Werzalit,
Farbe: weiß
Ausladung bis ca. 40cm
inkl. Demontage und Entsorgung der Bestandsfensterbank
aus Holz
inkl. aller Anpassarbeiten und vorbereitenden Arbeiten
Menge: 7,370 lfm

**03.08.0120 Anarbeitung an Außenfensterbänke**
Aufkleben von neuem Anschlusswinkel auf die
Bestandsfensterbank aus Zinkblech
Menge: 7,370 lfm

**03.08.0130 Leibungsausbildung**
Malermäßiges Wiederherstellen der Leibungsflächen nach
Fenstertausch,
Leibungstiefe bis ca. 40cm
Oberfläche Q3 gespachtelt mit Silikatanstrich
inkl. aller Vor- und Nebenarbeiten
Menge: 29,200 lfm

**03.08.0140 Nachrüsten von Fensterfalzlüftern**
*** Bedarfsposition ohne GB
bei Bestandsfenstern welche nicht getauscht werden,
Beschreibung siehe Pos. "Zulage Fensterfalzlüfter"
Menge: 1,000 Stk

#### Abschnitt 03.09 Mieteinheit 14, DG

**03.09.0010 Bauteilschutz Mietbereich**
Laufwege und Arbeitsbereiche mit Vlies auslegen,
vorhandenes Mobiliar der Mieter mit Folien vor Staub
und Dreck schützen,
wenn notwendig Türen so abkleben dass Verteilung von
Feinstaub in die anderen Räume verhindert wird,
nach Abschluss der Arbeiten Schutz entfernen und
entsorgen
Menge: 1,000 psch

**03.09.0020 Lieferung und Montage 1-flügiges Fenster**
wie in Vorbemerkungen beschrieben, jedoch
als 1-flügiges Fenster
Maße ca. 0,89 x 1,10m
Abmessungen Flügel, Profilierungen Kämpfer / Pfosten,
etwaige Sprossen analog Bestand
inkl. Demontage und Entsorgung des Bestandsfensters
inkl. aller Klein- und Nebenarbeiten

Einbauort: Küche, Hofseitig
Menge: 1,000 Stk

**03.09.0030 Zulage 3-fach-Verglasung**
Zulage zur Vorposition für Ausführung als 3-fach
Wärmedämmglas Ug _  0,6 W/m²K,
Dicke ca. 44 mm
Menge: 1,000 Stck

**03.09.0040 Lieferung und Montage 1-flügige Balkontür**
wie in Vorbemerkungen beschrieben, jedoch
als 1-flügige Balkontür
Maße ca. 1,10 x 2,10m
Abmessungen Flügel, Profilierungen Kämpfer / Pfosten,
etwaige Sprossen analog Bestand
inkl. Demontage und Entsorgung des Bestandsfensters
inkl. aller Klein- und Nebenarbeiten

Einbauort: Schlafzimmer, Hofseitig
Menge: 1,000 Stk

**03.09.0050 Zulage 3-fach-Verglasung**
Zulage zur Vorposition für Ausführung als 3-fach
Wärmedämmglas Ug _  0,6 W/m²K,
Dicke ca. 44 mm
Menge: 1,000 Stck

**03.09.0060 Lieferung und Montage 1-flügiges Fenster**
wie in Vorbemerkungen beschrieben, jedoch
als 1-flügiges Fenster
Maße ca. 1,10 x 1,26m
Abmessungen Flügel, Profilierungen Kämpfer / Pfosten,
etwaige Sprossen analog Bestand
inkl. Demontage und Entsorgung des Bestandsfensters
inkl. aller Klein- und Nebenarbeiten

Einbauort: Schlafzimmer, Hofseitig
Menge: 1,000 Stk

**03.09.0070 Zulage 3-fach-Verglasung**
Zulage zur Vorposition für Ausführung als 3-fach
Wärmedämmglas Ug _  0,6 W/m²K,
Dicke ca. 44 mm
Menge: 1,000 Stck

**03.09.0080 Zulage Fensterfalzlüfter**
selbständig regelnder Fensterfalzlüfter,
zulässig nach DIN 1946-6, schlagregendicht,
Klassifizierung der Luftdurchlässigkeit nach DIN EN
1026,
nach vorhandenem Lüftungskonzept,
liefern und fachgerecht in vorstehende Elemente
einbauen
Menge: 3,000 Stk

**03.09.0090 Innenfensterbank Werzalit**
Lieferung und Montage einer Innenfensterbank aus
Werzalit,
Farbe: weiß
Ausladung bis ca. 40cm
inkl. Demontage und Entsorgung der Bestandsfensterbank
aus Holz
inkl. aller Anpassarbeiten und vorbereitenden Arbeiten
Menge: 3,250 lfm

**03.09.0100 Anarbeitung an Außenfensterbänke**
Aufkleben von neuem Anschlusswinkel auf die
Bestandsfensterbank aus Zinkblech
Menge: 3,250 lfm

**03.09.0110 Leibungsausbildung**
Malermäßiges Wiederherstellen der Leibungsflächen nach
Fenstertausch,
Leibungstiefe bis ca. 40cm
Oberfläche Q3 gespachtelt mit Silikatanstrich
inkl. aller Vor- und Nebenarbeiten
Menge: 12,100 lfm

**03.09.0120 Nachrüsten von Fensterfalzlüftern**
*** Bedarfsposition ohne GB
bei Bestandsfenstern welche nicht getauscht werden,
Beschreibung siehe Pos. "Zulage Fensterfalzlüfter"
Menge: 1,000 Stk
